# OG Abentheuer _Teilneugestaltung Friedhof
Angebotsaufforderung (GAEB DA XML 3.2, DA83)
Projekt: 2225.1
Währung: EUR
Eröffnung: 21.09.2026 09:00:00
Ende der Zuschlagsfrist: 21.10.2026
Abgabeort: ausschließlich digital
Auftraggeber: Verbandsgemeinde Birkenfeld im Namen und, der Ortsgemeinde Abentheuer, Schneewiesenstraße 21, 55765 Birkenfeld
Erstellt mit: AVAPLAN, AVAPLAN win64bit 26.2.3.4464, 21.08.2026

## Der AN hat sich vor der Ausführung der
Der AN hat sich vor der Ausführung der Arbeiten über die Lage von Leitungen, Kabeln, Dränen, Kanälen u. ä. bei den für die Ver- und Entsorgungsanlagen zuständigen Trägern anhand der ausliegenden Bestandspläne und den dazu ergangenen Anweisungen zu unterrichten, sowie vor Baubeginn, eine Einweisung durch die V + E Träger und durch die Gemeinde zu beantragen und durchzuführen.

Stoffe, Bauteile und Bauelemente der nachfolgenden Abschnitte sind vom AN zu liefern, sofern in den Positionen nichts anderes beschrieben ist.

Der AN hat dem AG den Nachweis der Überwachung (Güteüberwachung) der zu liefernden Stoffe und Bauteile entsprechend den betreffenden DIN-Normen zu erbringen. Diese Forderung gilt für nichtgenormte Stoffe und Bauteile als erfüllt, wenn ein Gütezeichen einer anerkannten Überwachungs- / Güteschutzgemeinschaft vorliegt.

Der bei den Arbeiten des AN anfallende Schutt (Bauschutt, Verpackungsmaterial und sonstige Abfälle) ist in Schuttbehältern des AN zu sammeln. Der Schutt ist vom AN zu übernehmen und auf eine ausgewiesene Deponie abzufahren, einschließlich aller Gebühren. Bei allen Positionen des Leistungsverzeichnis, bei denen Massen oder sonstiges Aufbruchgut auf eine Deponie abzufahren sind, sind die Deponiegebühren grundsätzlich einzurechnen.

Es können auf Grund der Platzverhältnisse immer nur wenige Schüttgüter und Baustoffe angefahren und nur sehr begrenzt zwischengelagert werden (Lagerplatz ist Sache AN).

Baustellenbesprechung:
1 x wöchentlich findet eine Baustellenbesprechung statt. Hierzu hat generell der Bauleiter und der Polier der Bauunternehmung teilzunehmen.

Eigenüberwachungsprüfungen:
Durch den Auftragnehmer sind gemäß "ZTV E-StB 17" und "ZTV SoB-StB 20" Eigenüberwachungsprüfungen in Art und Umfang wie vorgeschrieben durchzuführen. Die Ergebnisse der Eigenüberwachungsprüfungen sind vom Auftraggeber entsprechend dem Baufortschritt vorzulegen.

Absteckungsleistungen:
Der AN bekommt zur Absteckung den Lageplan im dwg-Format übergeben. Die einzelnen Achsen- und Querprofilpunkte sind digital aus dem Lageplan zu entnehmen. Grundlage ist die Übergabe des Lageplans im dwg-Format.

Alle Aufwendungen zur exakten Absteckung der einzelnen Achsen und Querprofile sind in die EP`s der Positionen einzurechnen. Ausführung über die gesamte Bauzeit.

Bauausführung Friedhof:
Es müssen entprechend der Ausführung angepasste Baumaschinen für den Einsatz auf dem Friedhof vorgesehen werden.

Alle Arbeiten sind unter der Berücksichtigung des Ausführungsortes (Friedhof) durchzuführen.

Vorgehensweise bei Knochenfunden:
Sollten im Zuge der Erdarbeiten Knochen vorgefunden werden ist wie folgt vorzugehen. Die Knochen sind sorgsam aufzunehmen, der Fundort ist dauerhaft zu markieren. Die Knochenfunde sind in einer Kiste aufzubewahren und im Technikraum abzutellen. Vor der Herstellung des Planums ist eine kleine Baugrube mit einer Tiefe von ca. 0,50 m im Fundortbereich herzustellen, die Knochen sorgsam in die Baugrube einzulegen und die Baugrube zu verfüllen.
Für die aufnahme und wieder einzulegenden Knochen erfolgt keine gesonderte Vergütung. Die herzustellende(n) Baugruben werden entsprechen Pos. Erdarbeiten vergütet.

Beerdigungen:
Bei einer anstehenden Beerdigung müssen für den Zeitraum der Beerdingung die Bautätigkeiten eingestellt werden und der Friedhof entpsrechend aufgräumt werden (Stillstandszeitrahmen ca. 4 Std.). Alle hierdurch entstehenden Kosten sind in den EP einzurechnen, es erfolgt keine gesonderte Vergütung hierfür.

Alle aus den Vorbemerkungen ergebenden Kosten sind in die EP`s der einzelnen Positionen einzurechnen.

## Baumaschineneinsatz, Sauberhaltung Friedhof
Dem Bieter wird empfohlen die örtliche Situation vor der Angebotserstellung zu begutachten.

Alle im LV beschriebenen Leistungen, können nur mit entsprechenden kleinen, dem Friedhof angepassten Baumaschinen durchgeführt werden. Aufbruch, Erdarbeiten, Wegebauarbeiten, usw. können nur mit entsprechenden kleinen Baggern, Hubladern, Minidampern, usw. ausgeführt werden. Die Verladung von Massen und die Abkippung von Schüttgütern kann höchsten mit kleinen Lkw`s erfolgen. Die Beladung zur Abfuhr von Massen kann nur außerhalb des  Friedhofs erfolgen. Die Baumaßnahmen sind so durchzuführen, dass eine Beschädigung von Gräbern, Bepflanzungen, Bestandsgebäuden, Bestandswege ausgeschlossen werden kann. Die vorh. Wege sind vor Beschädigunen und Verschmutzungen zu schützen. Der Friedhof ist täglich von Bauschmutz zu reinigen. Die Arbeiten sind so durchzuführen, dass eine Verschmutzung an den vorh. Gräbern ausgeschlossen wird, ggf. sind Gräber bei staubbildenden Maßnahmen mit neuen festen Folien abzudecken, diese müssen Arbeitstäglich zum Ende der Arbeiten entfernt werden. Die Arbeiten sind mit der notwendigen Umsicht durchzuführen. Zum Schutz sind ggf. die asphaltierten Wege der vorh. Friedhofswege abzudecken. Alle sich aus den vorgenannten Bedingungen ergebenden Mehraufwendungen und Mehrleistungen und entstehenden Kosten sind in die EP`s der einzelnen Positionen einzurechnen.

## OG Abentheuer  Teiln: OG Abentheuer Teilneugestaltung Friedhof
EP-Anteile: Lohn; Material; Gerät; Sonstiges

### Titel 1 Baustelleneinrichung

#### Untertitel 1.1 Baustelleneinrichtung

**1.1.1 Baustelle einrichten, vorhalten, betreiben, räumen einschl. Zu- u. Abfahrten**
*** Pauschalposition
Baustelleneinrichtung für die "Neugestaltung Friedhof", einschließlich aller Sicherungsarbeiten der Bestandsflächen auf dem Friedhof.

Baustelleneinrichtung einrichten, vorhalten, betreiben, unterhalten und räumen.

Alle Bestandsflächen im Zufahrtsbereich und alle Friedhofsflächen vor Verschmutzungen und Beschädigungen nach Wahl des AN`s schützen.

Tägliche, ggf. mehrfache Reinigung der Bestandsflächen und der Zufahrten. Die Kosten sind in den EP der Position einzurechnen.

Die Baustelle ist mit 2 Verkehrsschildern VZ 123 Arbeitsstelle/ Baustelle während der gesamten Bauausführung zu beschildern. Die Kosten sind in den EP einzurechnen

Geräte, Werkzeuge und sonstige Betriebsmittel,
die zur vertragsgemäßen Durchführung der Bauleistungen
erforderlich sind, auf die Baustelle bringen,
bereitstellen, betriebsfertig aufstellen
einschließlich der dafür notwendigen Arbeiten.
Die erforderlichen festen Anlagen herstellen.
Baustelleneinrichtung vorhalten, unterhalten und betreiben.

Als BE-Fläche wird die geschotterte Parkplatzfläche außerhalb dem Friedhof, östlich der Trauerhalle zur Verfügung gestellt.

Die BE-Fläche ist zur Nutzung entsprechend
durch den AN auf seine Kosten herzurichten,
einschließlich der Zufahrten.
Notwendige Umräumungsarbeiten BE während der
Baumaßnahme sind in den EP der Position
einzurechnen.
Vorhaltung BE über die gesamte Bauzeit bis zur
vollständigen Gesamtfertigstellung der Maßnahme.

Nach der Fertigstellung der Gesamtbaumaßnahme
alle Geräte, Anlagen, Einrichtungen und dgl. räumen.
Benutzte Flächen und Wege entsprechend dem
ursprünglichen Zustand unter Wahrung der
landschaftspflegerischen Belange ordnungsgemäß
herrichten. Verunreinigungen beseitigen.

Alle örtlichen Absteckungsleistungen auf der Grundlage der Ausführungsplanung, die Absteckungsleistungen müssen während der Gesamtbaumaßnahme mehrfach erfolgen, für alle durchzuführenden Leistungen ab den Erdarbeiten, sind in die EP`s der einzelnen Positionen mit einzurechnen.

Alle entstehenden Kosten aufgrund der Winterpause sind in den EP einzurechnen.

Alle entstehenden Kosten auf Grund aller vorgenannten
Sachverhalte und Bedinungen sind in den EP der Position
einzurechnen. Die Vergütung erfolgt entsprechend dem
Baufortschritt.
Menge: 1,000 psch

### Titel 2 2 Stück barrierefreie Parkplätze anlegen

*Hinweis: Verkleidung Grüngutsammelstelle*
Die Verkleidung der Beton-Außenwand der Grüngutsammelstelle erfolgt in einer gesonderten Ausschreibung Schlosserarbeiten.
Die Verkleidung erfolgt während den Arbeiten gemäß dem LV.
Der AN "Neugestaltung Friedhof" hat die Arbeiten mit dem AN Schlosserarbeiten zu koordinieren und dem AN Schlosserarbeiten die Durchführung der Arbeiten zu ermöglichen.
Alle sich hierdurch ergebenden Kosten sind in die EP der Positionen Herstellung Parkplätze einzurechnen.

#### Untertitel 2.1 2 Stück barrierefreie Parkplätze anlegen

**2.1.1 Asphaltfläche, Grüngutfläche, Hecke schützen**
Im Zuge aller durchzuführenden Arbeiten zur Herstellung von 2 Stück Parkplatzflächen ist die vorh. Asphaltzufahrt, die vorh. Grüngutfläche mit den umlaufenden Mauern und die angrenzende Hecke, nach Wahl AN vor Beschädigungen zu schützen.
Abrechnung einfache Länge Asphaltrand entlang der herzustellenden Parkplatzfläche, der umlaufenden angrenzenden Grüngutfläche und der Hecke.
Menge: 60,000 m

**2.1.2 Fläche mulchen; Mulchgut laden, abfahren**
Bewachsenen Flächen mulchen.
Mulchung auf ebenen und geneigten Flächen, Flächen
auch als Böschungen.
Ausführung in mehreren flächenunabhängigen Teilstücken.
Mulchgut ist vom AN zu übernehmen, zu laden und auf eine ausgewiesene Grüngutanlage abzufahren, einschließlich aller Transport- und Entsorgungskosten.
Menge: 320,000 m2

**2.1.3 Boden lösen, laden, zwischenlagern**
Boden aus Abtragsstrecken zur Herstellung von 2 Stück Parkplätzen profilgerecht lösen, fördern, laden und innerhalb von 50 m, einfache Entfernung, zwischenlagern.
Abfuhr mit geländegängigen Fahrzeugen, eine Baustraße wird nicht vorgesehen.

Der aufgenommenen Aushubmassen sind vor
Wassereintritt durch Abdeckung mittels geeigneten
stabilen UV-beständigen Folien zu schützen.
Die Folien sind zu liefern. Mit Abschluss der Arbeiten
sind die Folien vom AN zu übernehmen
und fachgerecht zu entsorgen, einschließlich
aller Gebühren.

Bodenklasse zur Orientierung nach DIN 18300:2012-09

Boden der Bodenklassen 1, 3-5.
Aushubstärke bis max. ca. 50 cm.

Das Herstellen des Planums wird gesondert berechnet.
Abgerechnet wird nach Abtragsprofilen bzw. örtlichem
Aufmaß.
Menge: 90,000 m3

**2.1.4 Zulage Mutterboden mit der Grasnarbe**
Zulagenposition für den Abtrag des Mutterbodens mit der Grasnarbe, aus den vorgenannten Aushubpositionen.
Mutterboden mit Bewuchs- und Grasnarbe.
Abtag unter der Beachtung DIN 19731, 18915.

Die Bewuchs- und Grasnarbe mit dem anhaftendem
Mutterboden ist in einer Stärke von ca. 15 cm
abzuschälen und der anhaftende Bewuchs mittels einem Schaufelseparator am Bagger vom Mutterboden zu trennen.
Der verbleibende Bewuchs ist vom AN zu übernehmen, zu
laden und einer Kompostieranlage abzufahren,
einschließlich aller Kosten und Gebühren.
Ausführung in Abschnitten.
Gesamtabtrag Mutterboden ab Grasnarbe von ca. 15 cm.

Der Mutterboden ist im Baufeld getrennt fachgerecht
zu lagern.
Maximale Lagerungshöhe: 2,0 m
Der gelagerte Oberboden darf nicht befahren werden.

Der Transport Mutterboden muss mit geländegängigen Fahrzeugen erfolgen, es wird keine Baustraße vorgesehen.
Menge: 60,000 m3

**2.1.5 Gelagerter Mutterboden umlagern**
Neben der Grüngutanlage hat die Gemeinde Mutterboden gelagert.
Dieser ist aufzunehmen und innerhalb von 30 m umzulagern.
Menge: 3,000 m3

**2.1.6 Vorh. Natursteinplatte zerkleinern, einbauen**
*** Pauschalposition
Neben der Grüngutanlage liegt eine Natursteinplatte mit der Abmessung ca. 2,0 m x 1,0 m.
Die Platte ist im Zuge der Erdarbeiten zu zerkleinern und die Aufbruchstücke im Zuge der Dammherstellung in den neuen Damm mit einzubauen.
Menge: 1,000 psch

**2.1.7 Planum Unterbau Damm verdichten**
Nach den Erdarbeiten bis auf Höhe Sohle Unterbau Damm ist das Erdplanum zu verdichten.

Profiltoleranz +/- 3 cm.
Verdichten gemäß ZTV E-StB 17,
Menge: 140,000 m2

**2.1.8 Bodenverbesserung 0/100 für Unterbau Damm**
Material für Unterbau Damm liefern und nach Planunterlagen und Angabe des AG einbauen und verdichten.

Material =  Bodenverbesserungsmaterial 0/ 100,
  Anteil an abschlämmbaren
Körnern < 0,063 mm max. 15 M.-%
Ungleichförmigkeitsgrad U>7
Material aus Hartsteinbrüchen.
Einbaustärke ca. 30 - 80 cm.

Einbau und Verdichtung in mehreren Lagen.
Einzellagen mit Einbaustärke von ca. 30 cm.

Das Material ist anhand der Lieferscheine und
Wiegekarten nachzuweisen.
Abgerechnet wird nach anerkannten Lieferscheinen.
Soll - Ist - Nachweis ist zu erbringen.
Menge: 40,000 t

**2.1.9 Vorsieb für Unterbau Damm**
Vorsieb für Unterbau Damm bei Gesamtaufbauhöhe < 30 cm liefern und gemäß Plan bzw. Angaben AG einbauen und verdichten.
Maximale Einbaustärke < 30 cm.
Geeignetes Vorsiebmaterial aus Hartsteinbrüchen.

Umrechnungsfaktor : m³/t = 1 : 1,9
Das Material ist anhand der Lieferscheine und Wiegekarten nachzuweisen.
Soll - Ist - Nachweis ist zu erbringen.
Menge: 40,000 t

**2.1.10 Planum herstellen**
Herstellung Planum,
mit Quer- und Längsneigung gemäß Planung.

Profiltoleranz +/- 3 cm.
Verdichten gemäß ZTV E-StB 17,
Tragwert Ev2 = 45 MN/m².
Menge: 130,000 m2

**2.1.11 Frostschutzschicht herstellen**
Frostschutzmaterial für die Parkplatzfläche liefern, einbauen und verdichten.
Einbau und Verdichtung in mehreren Lagen.
Toleranz für Sollhöhe +/- 2 cm.
Frostschutzschicht profilgerecht einbauen.
Einbau zweilagig.
Verformungsmodul Ev2 auf der Oberfläche min. 100 MN/m².
Material = Naturschotter. Körnung 0/45,
Einbaudicke: 40 cm

Umrechnungsfaktor : m³/t = 1 : 2.
Das Material ist anhand der Lieferscheine und
Wiegekarten nachzuweisen,
Soll-Ist-Vergleich ist zu erbringen.
Menge: 100,000 t

**2.1.12 Dynamische Schicht 0/16 herstellen**
Dynamische Schicht 0/ 16 herstellen.
Herstellung wassergebundene Parkplatzfläche.
Körnung 0/ 16 mm,
liefern, profilgerecht einbauen und dynamisch
verdichten, im leicht erdfeuchten Zustand.

Schichtdicke: 6 cm
Frostbeständig nach DIN EN 12620
Abweichung in der Ebenheit < 1,5 cm
Verformungsmodul EV 2: > 80 MN/m²
Vorlage der Sieblinie vor Beginn der Arbeiten.
Nachweis des Wassergehalt 0,5 0,7 WPR

Einbau entlang dem Asphaltzufahrtsweg, der Grüngutfläche und der Hecke.
Das Material ist anhand der Lieferscheine und
Wiegekarten nachzuweisen.
Soll-Ist-Vergleich ist zu erbringen.
Alle notwendigen Handarbeiten (siehe Planung) sind  in den EP
einzurechnen, sowie die Anpassungen an die Anschlussflächen.

Mineralgemisch aus dem Natursteinwerk Mesenich.
Menge: 125,000 m2

**2.1.13 Wassergebundene Deckschicht 0/11 herstellen**
Wassergebundene Deckschicht 0/ 11 herstellen.
Körnung 0/ 11 mm, aus Edelsplitten, Edelbrechsand
und bindigem Splitt-Brechsand-Gemisch,
liefern, profilgerecht einbauen und mittels Walzen statisch
verdichten, durch Walzen im erdfeuchten Zustand,
empfohlenes Walzengewicht 0,8-2,0 to.

Schichtdicke: 4 cm
Abweichung in der Ebenheit < 1,0 cm.
Das Material muss mehrfach nachbehandelt werden.
Nachbehandlung durch mehrmaliges nässen
und verdichten, mehrmalig nachprofilieren.
Das mehrmalige Nässen, nachprofilieren und
nachverdichten muss innerhalb der ersten 15 Tage
erfolgen.

Der Parkplattz ist in den ersten 15 Tagen zu sprerren.
Anschlussleitung für die Wasser, Schlauchleitungen,
Sprühkopf, usw. ist vom AN zu liefern, vorzuhalten und nach
Fertigstellung abzubauen und abzufahren. Wasseranschluss in der Trauerhalle.

Alle vorgenannten Aufwendungen und Leistungen
sind in den EP einzurechnen.
Einbau entlang dem Asphaltzufahrtsweg, der Grüngutfläche und der Hecke.

Das Material ist anhand der Lieferscheine und
Wiegekarten nachzuweisen.
Soll-Ist-Vergleich ist zu erbringen.

Alle notwendigen Handarbeiten sind  in den EP einzurechnen.

Mineralgemisch aus dem Natursteinwerk Mesenich.
Menge: 125,000 m2

**2.1.14 Zulagenposition Dynamische Schicht und Wassergebundene Deckschicht 0/11**
Zulagenposition zu den LV-Positionen Dynamische Schicht und Wassergebundene Deckschicht.
Die jeweilige Schicht ist umlaufen zur anstehenden Böschung gleichzeitig mit der Bodenandeckung als Widerlager einzubauen und zu verdichten.
Ausführung in Abschnitten.
Ausührung einschließlich der Herstellung der exakten Höhen und den Verdichtungsarbeiten Boden und den einzlenen Schichten.
Abrechung als laufende Meter zu anstehenden Böschung.
Menge: 29,000 m2

**2.1.15 Gelagerter Boden anfahren und andecken**
Der im Baustellenbereich gelagerter Boden ist anzufahren und lagenweise profilgerecht einzubauen und zu verdichten.
Verdichtung mittels für den Boden geeignete Verdichtungsgerätschaften.

Einbau in Ebenen und Böschungen umlaufend um die Parkplatzfläche.
Der Einbau muss vor dem Einbau der wassergebundenen Deckschicht und der dynamischen Tragschicht erfolgen.
Einbaustärke bis ca. 70 cm.
Angleichung an die umlaufenden Flächen.

Bodenklasse zur Orientierung nach DIN 18300:2012-09
Boden der Bodenklassen 3-5.
Menge: 30,000 m3

**2.1.16 Gelagerter Mutterboden anfahren und andecken**
Im Baustellenbereich gelagerter Mutterboden laden,
innerhalb der Baumaßnahme anfahren,
abkippen und profilgerecht einbauen.
DIN 18915 - DIN 18917
Mutterboden auf ebenen und geneigten Flächen im Bereich neuer Parkplatz, entsprechend der Planung einbauen.

Die Andeckung Mutterboden hat vor dem Einbau der
Dynamischen Schicht 0/16 zu erfolgten.
Alle sich hieraus ergebenden Mehraufwendungen für die
Andeckung und die spätere Angleichung des Mutterbodens an die wassergebundene Deckschicht sind in den EP der Position einzurechnen.

Einbau mit Anschlüssen an den vorh. asphaltierten Zufahrtsweg, der wassergebundenen Deckschicht und dem bestehenden Gelände.

Einbaustärke ca. 15 cm.
Mutterboden mit entsprechender Rasenwalze andrücken.

Unrat aussondern. Mutterboden für die Rasenansaaten,
vorbereiten.
Menge: 25,000 m3

**2.1.17 Rasenansaat mit Feinplanie**
Rasenansaat mit Feinplanie

Eingebauter Mutterboden ´fein planieren.
Wurzeln, Steine und sonstige erdfremde Bestandteile
sind abzulesen und abzufahren.
Fachgerechte Ansaat von Saatgutmischung
stapazierfähiger Gebrauchsrasen für Trockenlagen. RSM 2.2.1
Aussaat in zwei gekreuzten Arbeitsgängen mit je der
Hälfte der Saatgutmenge Saatgut mit einarbeiten
Start-Rasendünger zur schnellen Neuanlage
liefern und mit ausbringen.
Regel Saatgut Mischung RSM 2.2.1

Flächen nach der Ansaat anwalzen.

Standorte: Normale bis ausgesprochene Trockenlagen

Trockenheitsprofi: Speziell ausgewählte Gräser mit
  geringem Wasserbedarf mit tiefen
  Wurzelbildungen

Pflegeaufwand: geing-mittel

Saatgutmenge: 25 g pro m²

Starter-Langzeitdünger: Aussaatmenge:  20 g/m²

Dünger und Rasenansaat müssen mit einem Streuwagen
ausgebracht werden.

Es darf keine Rasenansaat auf die Wegeflächen +
Wildblumenflächen gelangen

Unrat und Mähgut ist vom AN zu übernehmen und auf eine
Deponie bzw. Kompostieranlage abzufahren.

Die Rasenansaat ist so lange zu unterhalten,
bis eine geschlossene Rasendecke entstanden ist, ggf.
sind Nachbehandlungen vorzunehmen.
Ab der Ansaat bis zur geschlossenen Rasendecke, müssen
die Flächen mittels Rasensprenger, abgestimmt auf die
Witterung und den Böden, bewässert werden.
Schlauchlänge bis ca. 100 m herstellen. Anschluss an der
Trauerhalle möglich.

Die Wasserlieferung und Anschluss ist mit der Gemeinde
abzustimmen. Schlauch und mehrere Rasensprenger sind durch den AN zu stellen, zu unterhalten und mit Fertigstellung zurück zu bauen und abzufahren.

Der Bauleitung sind vor dem Ausbringen die
Anlieferungsschein der vorgenannten Saatgutmischung
und dem Dünger vorzulegen.
Lieferung aller Materialien und Produkte.
Herstellung in fertiger Arbeit.

Angebotene Rasenansaat:

'.........'
Menge: 160,000 m2

**2.1.18 Anlehnbügel zum Aufdübeln liefern und montieren**
Anlehnbügel aus Rechteckrohr (40 x 20 mm).
Das obere schräg angebrachte Element ist mit einem integrierten, widerstandsfähigen Gummistreifen ausgerüstet, der den Lack des Fahrrades schützen soll.
Anlehnbügel mit Fußplatten und passendem Befestigungsmaterial.

Material:  Stahl
Oberfläche:  spritzverzinkt und pulverbeschichtet
B x T x H:  1220 x 50 x 1037 mm
Höhe über Flur: 885 mm
Nutzung:  doppelseitig
Befestigungsart: zum Aufdübeln bei -150 mm

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
2 Stück Betonfundamente 500 x 500 x 700 mm herstellen
und den Anlehnbügel nach Aushärtung Beton mittels  Schwerlastdübeln für die beiden Fußplatten, auf das Betonfundament fachgerecht gemäß den Herstellerangaben befestigen.

Ausführung einschließlich Schalung und notwendigen
Erdarbeiten. Die Oberfläche der Betonfundamente sind im Endzustand nicht sichtbar und liegen 150 mm unter Flur.
Beton C 30/ 37 einbauen und verdichten, einschließlich
aller Nebenarbeiten.
Die Schalung ist auszubauen, vom AN zu übernehmen und
zu entsorgen.

Der Arbeitsraum des Fundaments ist beizufüllen und zu
verdichten. Überschussmassen sind im Baufeld einzubauen.

Angebotenes Fabrikat:

'.........'
Menge: 2,000 Stck

**2.1.19 Bodenhülsen aus Grauguss**
Bodenhülsen aus Grauguss für Rohrdurchmesser ø 60 mm,
für späteren Einsetzen Rohrpfosten für
Verkehrsschild, liefern und in Beton versetzen.
Bodenhülse mit Dichtring aus Kunststoff und
Gewindering,
Länge ca. 500 mm liefern und in
Betonfundament C 20/ 25,
30/ 30/ 60 cm einbauen.
Versetzung Bodenhülse einschließlich den notwendigen
Erdarbeiten.
Überschussmassen sind im Baufeld einzubauen.
Menge: 1,000 Stck

**2.1.20 Verkehrspfosten liefern und versetzen**
Verkehrspfosten als Rohrpfosten mit einem
Außendurchmesser von 60 mm in feuerverzinkter
Ausführung mit Kunststoffkappe,
Baulänge von 3,50 m liefern und nach Angaben der
Bauleitung in die Bodenhülsen montieren.
Ausführung in fertiger Arbeit, einschließlich aller
Nebenarbeiten.
Menge: 1,000 Stck

**2.1.21 Verkehrszeichen Parkplatzschild P -Behindertenparkplatz**
Verkehrszeichen,
"Parkplatzschild P -Behindertenparkplatz",
Maße: 650 x 400 mm
Bauart: Flachform
Ausführung gemäß StVO,
Verkehrsschild gemäß DIN 67520, Teil 4
und DIN 6171, Teil 1.
Retroreflexions-Klasse RA 3,
Grundfarbe: blau/ Druck: weiß

Verkehrszeichen liefern und fachgerecht einschließlich
aller Befestigungsmaterialien, Schilderschellen, usw. am
Verkehrspfosten in fertiger Ausführung montieren.
Menge: 1,000 Stck

### Titel 3 Arbeiten gesamter Friedhof

#### Untertitel 3.1 Arbeiten gesamter Friedhof

**3.1.1 Rückbau vorh. Grabstellen**
*** Pauschalposition
Mit dem Beginn der Bauarbeiten hat der AN die vorh. Gräber, bestehend aus Grabplatten, Grabsteinen, Grabeinfassungen mit den Betonunterbauten (Betonfundamenten) und den jeweiligen Inhalten als Pflanzen, Kieselsteine, Boden) getrennt aufzunehmen, getrennt zu laden, abzufahren und einer jeweiligen Deponie zuzuführen, einschließlich allen Kosten und Gebühren.
Bewuchs ist auf eine Kompostieranlage abzufahren, einschließlich allen Kosten und Gebühren.
Boden ist innerhalb von 100 m einfache Entfernung abzukippen, als Zwischenlagerung.
Grabsteine, Grabplatten, Grabeinfassungen aus Natursteinen der verschiedensten Hart- und Weichgesteinen, Betonsteinen und reinen Natursteinen.
Grabplatten und Grabsteine teilweise mit Metallbeschriftungen.

Grab 1:
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
Grabplatten, ca. 2,0 x 0,90 m

Grab 2:
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
Grabplatten, ca. 2,0 x 0,90 m mit Aufschriften

Grab 3:
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Grabstein mit Grabeinfassung und Bewuchs, ca. 2,0 x 0,90 m

Grab 4:
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Grabstein mit Grabeinfassung und Bewuchs, ca. 2,0 x 0,90 m

Grab 5:
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Grabeinfassung mit Holzkreuz, Kieselsteine, Bewuchs, Betonplatte, ca. 2,0 x 0,90 m

Grab 6:
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Grabstein mit Grabeinfassung und Bewuchs,
ca. 2,0 x 0,90 m

Grab 7:
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Doppelgrabstätte, ca. 2,0 x 2,0 m
Grabstein ca. 1,10 x 0,90 m
Grabstein mit Grabeinfassung und Bewuchs

Grab 8:
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Grabstein mit Grabeinfassung und Bewuchs
ca. 2,0 x 0,90 m

Grab 9:
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Grabstein mit Grabplatte
ca. 2,0 x 0,90 m

Grab 10:
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Grabstein mit Grabeinfassung und Bewuchs
Grabstein mit aufgesetzter Beschriftung
ca. 2,0 x 0,90 m

Grab 11:
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Grabstein mit Grabplatte
Grabstein mit aufgesetzer Beschriftung, Kreuz
ca. 2,0 x 0,90 m

Grab 12:
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Grabstein mit aufgesetzter Schrift, Kreuz
Grabstein mit Grabeinfassung
Bewuchs, Kieselsteine, Deko-Artikel
ca. 2,0 x 0,90 m

Grab 13:
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Grabstein mit aufgesetzter Schrift, Kreuz
Grabstein mit Grabplatte
ca. 2,0 x 0,90 m

Grab 14:
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Grabstein mit Grabeinfassung und Bewuchs
ca. 2,0 x 0,90 m

Abrechnungsmenge und Einheit mit 1,0 psch gilt für die ordnungsgemäße Beseitigung der vorgenannten 14 Grabstellen, einschließlich allen Kosten für die Entsorgungen, Transportwege usw.
Ausführung einschließlich aller notwendigen Erd-, Hand- und Abbrucharbeiten.
Menge: 1,000 psch

**3.1.2 Bit. Befestigung trennen**
Ausführung in den vorh. Hauptwegen Friedhof.
Bituminöse Befestigung bis zu 10 cm stark, geradlinig
schneiden. Aufbruchgut ist vom AN zu übernehmen
und auf eine ausgewiesene Deponie abzufahren,
einschließlich Deponiegebühren.
Ausführung in Abschnitten und mehreren Einzelflächen.
Auch für Nachschnitte.
Menge: 40,000 m

**3.1.3 Bit. Befestigung aufnehmen**
Ausführung in den vorh. Hauptwegen Friedhof.
Bituminöse Befestigung aufnehmen, Dicke der
bituminösen Befestigung bis 10 cm.
Material ist vom AN zu übernehmen und auf eine
ausgewiesene Deponie bzw. Recyclinganlage abzufahren.
Aufbruchstücke zerkleinern.
Entsorgungsnachweis liefern (Deponie bzw.
Recyclinganlage).
Ausführung in mehreren Abschnitten und Einzelflächen.
Menge: 7,000 m3

**3.1.4 Schotterplanum herstellen, Flächen regulieren**
Nach der Aufnahme der Asphaltschicht ist die vorh. unterliegende Schotterschicht zu regulieren.
Schotter auf -0,06 m von der vorh. Asphaltschicht regulieren, Planum herstellen und verdichten.
Herstellung Planum,
mit Neigungen gemäß Planung,
Profiltoleranz +/- 3 cm.
Verdichten gemäß ZTV E-StB 17,

Ausführung in Abschnitten.
Menge: 125,000 m2

**3.1.5 Baustelle für die Asphaltarbeiten**
*** Pauschalposition
Baustelleneinrichtung Asphaltarbeiten für die Asphaltierung Hauptweg Friedhof in einem, bzw. mehreren Abschnitten.

Baustelleneinrichtung einrichten, vorhalten, betreiben, unterhalten und räumen.

Alle Bestandsflächen im Zufahrtsbereich und alle Friedhofsflächen vor Verschmutzungen und Beschädigungen nach Wahl des AN`s schützen.

Geräte, Werkzeuge und sonstige Betriebsmittel,
die zur vertragsgemäßen Durchführung der Asphaltarbeiten
erforderlich sind, auf die Baustelle bringen,
bereitstellen, betriebsfertig aufstellen
einschließlich der dafür notwendigen Arbeiten.
Baustelleneinrichtung vorhalten, unterhalten und betreiben.

Nach der Fertigstellung der Gesamtbaumaßnahme
alle Geräte, Anlagen, Einrichtungen und dgl. räumen.
Menge: 1,000 psch

**3.1.6 Asphalttragdeckschicht nach ZTV LW 26 und ZTV Asphalt-StB 26**
Einbau Asphalttragdeckschicht auf Unterbau vorh. Schotterschicht.
Asphalttragdeckschicht nach ZTV LW 26, DWA-A 904-1,
ZTV Asphalt-StB 26, TL Asphalt-StB 26,
im Heißeinbau.
Die Ausführung erfolgt im Jahr 2027.
Ab dem 1.1.2027 ist zwingend die neue ZTV-Asphalt StB 26 und die TL-Asphalt-StB 26 anzuwenden.
Die hier enthaltendenen geänderten Bindemittel sind einzukalkulieren.
Alle Mehrkosten aufgrund des temperaturabgesenkten Aspahlt sind in den EP einzurechnen.

Ausführung wie folgt herstellen.
Einbau einschichtig.
Einbau mit Gehwegfertiger.
Querneigung bzw. Dachprofil entsprechend örtlicher
Gegebenheit.
Einbaubreiten: zwischen 2,60-4,55 m
Einbaustärke: 6 cm entspricht ca. 144 kg/ m²
Mischgutart:  AC 16 TD
Bindemittel = Bitumen nach DIN EN 12591: 70/ 100.
Zugabe durch spezielle organische/ chemische Additiven bzw. durch die Schaumbitumen-Technologie.

Verdichtungsgrad  %  ≥ 96,0
Hohlraumgehalt  Vol.-% ≤  6,5

Auf die noch heiße Tragdeckschicht sind 2 kg/ m² mager
bit. Sand gleichmäßig aufzustreuen und einzuwalzen.
Die seitlichen Kanten der Tragdeckschicht sowie die
Anschlüsse sind zu verdichten.

Alle Mehraufwendungen auf Grund des Antransportes des
Asphaltes innehalb des Friedhofsgeländes mit einem größeren Radlader (Zufahrtsbreite ist zu beachten), sowie der
hierdurch notwendigen Koordination und Wartezeiten
sind einzukalkulieren.
Koordination Sache AN.
Menge: 125,000 m2

**3.1.7 Asphalttragdeckschicht für Handeinbau**
Zulage zur vorgenannten Position, für den Einbau der
Asphalttragdeckschicht in Handarbeit,
sonst wie in vorgenannter Position beschrieben.
Ausführung im Bereich der Anschlüsse an den Bestandsasphalt.
Menge: 40,000 m2

**3.1.8 Bitumen-Fugenband**
Polymergbitumen-Fugenband (selbstklebend( anflammbar) gemäß TL/ TP Fug-StB für den dauerhaften dichten und flexiblen Anschluss von Asphaltschichten an angrenzenden vorh. Asphaltschichte liefern und einbauen.
Die Fugenflanken sind gründlich zu reinigen, von Staub, Schmutz zu befreien und mit einem zugelassenen Bitumen-Voranstrich zu versehen.

Ausführung in Abschnitten.
Menge: 15,000 m

**3.1.9 Lastplattendruckversuch durchführen**
Lastplattendruckversuche für alle Bauabschnitte.
Lastplattendruckversuch im Bereich der
Planum, Dammfläche und Frostschutzschicht durch ein
Institut für Erd- und Grundbau durchführen lassen,
einschließlich der Gestellung eines entsprechenden LKW
samt Fahrer (Gegengewicht) und dem fachtechnischen
Untersuchungsbericht.
Die Anordnung der Versuche trifft der AG, dem auch
alle Ergebnisse vorzulegen sind.
Die Versuche sind frühzeitig abzustimmen.
Die Versuche werden nur dann vergütet, wenn der
geforderte E-Wert mit dem entsprechenden
Verhältniswert erreicht wird.
Ausführung in einzelnen zeitlichen getrennten
Abschnitten.

Angabe Institut:
'.........'
Menge: 4,000 Stck

**3.1.10 Untersuchung Haufwerk nach Deponieverordnung und nach LAGA-Boden**
Untersuchung Boden nach Deponieverordnung und LAGA-Boden aus Haufwerk.

Leistungsumfang:
- Probenahme am Haufwerk
- Labortechnische Untersuchungen
- Erstellung und Zusendung eines Prüfberichtes
- Einschließlich aller Nebenkosten

Angabe Baugrundlabor:

'.........'
Menge: 1,000 Stck

**3.1.11 Boden entsorgen, AVV 17 05 04**
Boden auf dem Zwischenlagerplatz auf Haufwerk entsorgen.

Lagerort:  Zwischenlagerplatz AN, hier Haufwerk

Ladearbeiten: Direktbeladung

Entsorgungsarbeiten: mit Lkw

Vergütung Entsorgung: durch den AN

Baustoff:  gemäß Geotechnischer Bericht

Abfallschlüssel: AVV 17 05 04

Boden vom Haufwerk laden und entsprechend den vorgenannten Parametern, siehe Geotechnischer Bericht fachgerecht entsorgen, einschließlich aller Kosten, Transport und Deponiegebühren.

Angebotene Annahmestelle Boden:
'.........'
Menge: 140,000 m3

### Titel 4 Neues Urnengrabfeld anlegen

#### Untertitel 4.1 Neues Urnengrabfeld anlegen

**4.1.1 Tiefbordsteine aufnehmen**
Tiefbordsteine aufnehmen.
Tiefbordsteine aus Beton ca. 8/ 20; 8/ 25,
in Mörtel mit Betonunterbau versetzt.
Unterbeton, ca. 20 cm dick,
Mörtel und Rückenstütze aufbrechen.
Sämtliche Bordsteine und übriges Aufbruchgut sind vom
AN zu übernehmen und auf eine ausgewiesene Deponie
abzufahren, einschließlich Deponiegebühren.
Als Zulage zu den Erdarbeiten.
Menge: 38,000 m

**4.1.2 Bit. Befestigung trennen**
Bituminöse Befestigung bis zu 10 cm stark, geradlinig
schneiden. Aufbruchgut ist vom AN zu übernehmen
und auf eine ausgewiesene Deponie abzufahren,
einschließlich Deponiegebühren.
Menge: 1,500 m

**4.1.3 Bit. Befestigung aufnehmen**
Bituminöse Befestigung aufnehmen, Dicke der
bituminösen Befestigung bis 10 cm.
Material ist vom AN zu übernehmen und auf eine
ausgewiesene Deponie bzw. Recyclinganlage abzufahren.
Aufbruchstücke zerkleinern.
Entsorgungsnachweis liefern (Deponie bzw.
Recyclinganlage).
Zulage zu den Erdaushubpositionen.
Menge: 2,600 m3

**4.1.4 Asphaltfläche, Tiefbordsteine schützen**
Im Zuge aller durchzuführenden Arbeiten sind die angrenzenden Asphaltflächen und die direkt angrenzenden Tiefbordsteine vor Beschädigungen, nach Wahl AN zu schützen.

Abrechnung einfache Länge Asphaltfläche bzw. Tiefordsteine im laufenden Metern, entlang der Umgestaltungsflche (keine Doppelabrechung).
Menge: 23,000 m

**4.1.5 Fläche mulchen; Mulchgut laden, abfahren**
Bewachsenen Flächen innerhalb des vorh. Friedhofsfeldes mulchen.
Mulchung auf geneigten Flächen.
Mulchgut ist vom AN zu übernehmen, zu laden und auf eine ausgewiesene Grüngutanlage abzufahren, einschließlich aller Transport- und Entsorgungskosten.
Menge: 310,000 m2

**4.1.6 Gemischter Boden lösen, laden und abfahren**
Boden innterhalb des vorh. Grabfeldes profilgerecht aufnehmen, laden, fördern und einer Verwertung-, Verwertungsmaßnahme zuführen, einschließlich aller Kosten und Gebühren.
Boden bestehend aus Mutterboden mit Grasnarbe und Splittflächen mit Natursplitt.
Innerhalb der Fläche ist mit Restmengen Fundamente usw. von den Grabstellen zu rechnen.

Bodenklasse zur Orientierung nach DIN 18300:2012-09

Boden der Bodenklassen 1, 3-4.
Aushubstärke bis max. ca. 20 cm.

Boden als Bodenmaterial BM-0*.

Das Herstellen des Planums wird gesondert berechnet.
Abgerechnet wird nach Abtragsprofilen bzw. örtlichem
Aufmaß.
Menge: 60,000 m3

**4.1.7 Zulage vorh. Bauschutt, Betonabbruch zurückbauen, abfahren**
Zulagenposition zur vorgenannten Erdaushubposition.
für die Abfuhr von Bauschutt.
Bauschutt bestehend aus Betonresten und ggf. Natursteinmaterial aus Grabfeldabgrenzungen.
Bauschutt laden und auf eine Bauschuttdeponie abfahren, einschließlich allen Kosten und Gebühren.
Menge: 5,000 m3

**4.1.8 Boden lösen, laden, zwischenlagern**
Boden aus Abtragsstrecken profilgerecht lösen, fördern, laden und innerhalb von 100 m, einfache Entfernung, zwischenlagern.
Abfuhr mit geländegängigen Fahrzeugen, eine Baustraße wird nicht vorgesehen.
Profilierung der Böschungen sind mit einzurechnen.

Der aufgenommenen Aushubmassen sind vor
Wassereintritt durch Abdeckung mittels geeigneten
stabilen UV-beständigen Folien zu schützen.
Die Folien sind zu liefern. Mit Abschluss der Arbeiten
sind die Folien vom AN zu übernehmen
und fachgerecht zu entsorgen, einschließlich
aller Gebühren.

Bodenklasse zur Orientierung nach DIN 18300:2012-09

Boden der Bodenklassen 1, 3-5.
Aushubstärke bis max. ca. 80 cm.
Abrechnung ab Höhe Unterkante erfolgter Voraushub von
20 cm.

In der Position wurden die Massen Aushub für die Bordsteinhinterfüllung in Abzug gebracht.
Das Herstellen des Planums wird gesondert berechnet.
Abgerechnet wird nach Abtragsprofilen bzw. örtlichem
Aufmaß.
Menge: 70,000 m3

**4.1.9 Grabfeld mit Walzenzug verdichten**
Nach den vorgenannten Aushubarbeiten ist das vorh. Planum im Grabfeld "Neues Urnengrabfeld" zu verdichten.
Verdichtung mittels Schaffußwalze.
Ausführung auf der geneigten Fläche mit verschiedenen Neigungen.
Menge: 290,000 m2

**4.1.10 Boden lösen, laden, zwischenlagern**
Ab dem Planum der vorgenannten Aushubpositionen erfolgen der Abtrag bis auf Planumshöhe Herstellung der Wege und der Plattenverlegungen Blumen.
Ausührung in schmalen Streifen.

Ca. Ausführungsbreiten:

Zugangsweg: ca. 2,70 m
Rundweg:  Fläche mit Durchmesser ca. 16 m
Plattenverlegungen: ca. 0,90 m

Boden aus Abtragsstrecken profilgerecht lösen, fördern, laden und innerhalb von 100 m, einfache Entfernung, zwischenlagern.
Abfuhr mit geländegängigen Fahrzeugen, eine Baustraße wird nicht vorgesehen.

Der aufgenommenen Aushubmassen sind vor
Wassereintritt durch Abdeckung mittels geeigneten
stabilen UV-beständigen Folien zu schützen.
Die Folien sind zu liefern. Mit Abschluss der Arbeiten
sind die Folien vom AN zu übernehmen
und fachgerecht zu entsorgen, einschließlich
aller Gebühren.

Bodenklasse zur Orientierung nach DIN 18300:2012-09

Boden der Bodenklassen 1, 3-5.
Aushubstärke bis max. ca. 0,40 cm.
Abrechnung ab Höhe Unterkante erfolgter Voraushub.

Das Herstellen des Planums wird gesondert berechnet.
Abgerechnet wird nach Abtragsprofilen bzw. örtlichem
Aufmaß.
Menge: 35,000 m3

**4.1.11 Zulage vorh. Bauschutt, Betonabbruch zurückbauen, abfahren**
Zulagenposition zu den vorgenannten Erdaushubpositionen
für die Abfuhr von Bauschutt.
Bauschutt bestehend aus Betonresten und sonstigem vorgefundenem Bauschutt.
Bauschutt laden und auf eine Bauschuttdeponie abfahren, einschließlich allen Kosten und Gebühren.
Bauschutt mittels Schafelseparator im Erdreich aussortieren.
Menge: 5,000 m3

**4.1.12 Boden für Hinterfüllungen geeignet**
Boden soweit zum Wiedereinbau für die Hinterfüllungen von Bord- und Kantensteinen, Palisaden geeignet, aus Abtragsstrecken profilgerecht lösen (als Erdarbeiten, keine Zulage),
nach Wahl des AN lagern, später wieder aufnehmen,
anfahren und zur Hinterfüllung der Bord- und
Kantensteinen, Palisaden einbauen und verdichten,
0,30 - 0,50 m3/ lfdm.
Die Massen sind bei den Aushubmassen Erdarbeiten in Abzug gebracht.
Einbau bis ca. 15 cm unter OK. der fertigen Oberfläche.

Einbau vollständig von Hand.
Lagerplatz ist Sache AN.
Die saubere Profilierung und Anpassung an die neuen
Bordsteine, sind mit einzurechnen.
Ausführung in Abschnitten.
Abrechnungseinheit Hinterfüllung nach lfdm.
Menge: 44,500 m

**4.1.13 Boden für Dammschüttung liefern und einbauen**
Boden für Dammschüttung liefern und einbauen.
Boden für Auftragsstrecken liefern und in Lagen von
jeweils bis zu 30 cm einbauen und verdichten.
Einbau in Auftragsbereichen Damm.
Dammstärke zwischen ca. 0,01 bis 0,45 m.

Material: grobkörniger, nicht bindiger Einbau- und
verdichtungsfähiger Boden.
Boden für Dammschüttung geeignet.
Anforderung Verdichtungsgrad: Dpr 100 % Proctordichte.
Das Herstellen des Grobplanums ist in den EP
einzurechnen.
Abgerechnet wird nach Auftragsprofilen, bzw. örtlichem
Aufmaß.

Angabe Bodenmaterial: '.........'
Menge: 40,000 m3

**4.1.14 Einschnitt und Auftragsflächen herstellen**
Profilierung der Einschnitte und Auftragsflächen des gesamten neuen Urnengrabfeld mit den Wegen, als Zulagenposition zu den Erdarbeiten.
Ausführung siehe Planunterlagen.
Planums in verschiedenen Neigungen herstellen.
Pos. als Zulagenposition zu allen Erdleistungspositonen.
Menge: 380,000 m2

**4.1.15 Planum herstellen**
Herstellung Planum,
mit Neigungen gemäß Planung,
Profiltoleranz +/- 3 cm.
Verdichten gemäß ZTV E-StB 17,
Tragwert Ev2 = 45 MN/m².
Ausführung in Abschnitten und mit Breiten von ca. 0,80 m bis
ca. 2,40 m.
Ausführung Kreisfläche mit Durchmesser von ca. 6,70 m.
Ausführung zur Anlegung von Wegen und den Unterbauten für die Plattenverlegungen Blüten.
Ausführung in verschiedenen Abschnitten und Flächen und schmalen Einzelflächen für die Blütenflächen.
Menge: 125,000 m2

**4.1.16 Frostschutzschicht liefern und einbauen**
Frostschutzschicht in den verschiedenen Flächen herstellen.

Herstellung in einer Stärke von ca. 33 cm unterhalb den zu verlegenden Platten Blüten.
Herstellung in einer Stärke von ca. 38 cm unter den Pflasterwegen.

Ausführung in Breiten zwischen ca. 0,80 m für den Schotterunterbau Blüten und ca. 1,60 m bis ca. 1,90 m für die herzustellenden Wege, Kreisplatz.

Frostschutzschicht 0/45 liefern, einbauen und verdichten.
Der Antransport kann nur im Friedhofsgelände mit kleinen geländegängigen Fahrzeugen oder Radlader erfolgen um die bestehenden Flächen nicht zu beschädigen.
Einbau in mehreren Lagen.
Toleranz für Sollhöhe +/- 2 cm.
Material = Naturschotter, Körnung 0/45,
Umrechnungsfaktor: m³/to = 1 : 2
Das Material ist anhand der Lieferscheine und
Wiegekarten nachzuweisen.
Ausführung in Abschnitten und schmalen Streifen für die Plattenverlegungen.
Entsprechende Baumaschinen und Verdichtungsgeräte sind  in den EP einzurechnen.
Menge: 80,000 to

**4.1.17 Baumgruben herstellen**
Baumgruben herstellen.
Grube profilgerecht lösen, Aushubmassen laden und innerhalb von 100 m, einfache Entfernung, zwischenlagern.
Abfuhr mit geländegängigen Fahrzeugen, eine Baustraße wird nicht vorgesehen.

Herstellung Baumgrube mit den Abmessungen 1,50 x 1,50 m und einer Tiefe von der OK. fertigen Oberfläche von 1,50 m.
Menge: 3,000 m3

**4.1.18 Baumsubstrat tragfähig gem. ZTV-Vegtra-Mü 2008**
Tragfähiges mineralisches Einschichtsvegetationssubstrat zur unterirdischen Erweiterung von Baumgruben als durchwurzelbarer Unterbau in Lagen von 30 - 50 cm in die vorbereitete Pflanzgrube lagenweise einbauen und verdichten auf 95-100% DPr.

Baumsubstrat unter Baumgruben, verdichtungsstabil, korngetufte Körnung 0/16 - 0/32 mm.
Korngrößenverteilung:  nach Sieblinienband B
Anteil tragfähiger Hartstoffe: > 70 Masse-%
Schlämmkorngehalt (d<0,063 mm): ca. 5-9 Massen-%
Sandkorngehalt (d=0,063 - 2mm): ca. 20-40 Massen-%
Kieskorngehalt (d=2-32 mm); ca. 60-80 Massen-%
Frostempfindlichkeit n.ZTVE-StB: F1 F2
Gesamtporenvolumen:  ca. 30-40 Volumen-%
Luftgehalt bei pF 1,8:  13-18 Volumen%
  ca. 0,014 cm/s
Wasserkapazität bei pF 1,8: ca. 15-25 Volumen-%
Wassergehalt bei Lieferung: < Wpr ca. 15 Massen.-%
pH-Wert:  ca. 7,5
Salzgehalt, elektr. Leitfähigkeit: ca. 67 mg-1mg/ 100g TM
Anteil an organischer Substanz: ca. 1,2-1,5 Massen-%

Baumgrubensubstrat bestehend aus zum Beispiel Ziegelsplitt, Sand, Lava, Kompost, als unterbaufähiges Baumsubstrat bis OK. Fläche lagenweise einbauen und verdichten.

Baumsubstat wie vor beschrieben liefern und fachgerecht einbauen.

Der für eine opitmale Verdicht erforderliche Wassergehalt ist zu beachten und herzustellen.
Der AN hat vor der Lieferung dem AG aktuelle Eignungsprüfungen und Eigenüberwachungsprüfungen nach FLL-Empfehlung vorzulegen.

Setzungsfaktor von 25% ist bereits in die Massenermittlung einzukalkulieren.
Abgerechnet wird nach der Vorgabe der herzustellenden Baumgrube.
Einheitspreis für 1 m³ geliefert, eingebaut und verdichteter Baumsubstrat.
Menge: 3,000 m3

**4.1.19 Wurzelbewässerungssystem**
Einbau eines perforieerten Bewässerungsrohrs aus HDPE,
unten mit Deckel geschlossen.
Einlassöffnung aus Aluminiumguss.
Lüftungsdeckel aus Edelstahl sowie Edelsthabdeckung,  10x10 cm.
Gesamtlänge der Bewässerungseinrichtung inklusive Abdeckung: 1,20 m

Lieferung aller Materialien und fachgerechter Einbau mit der Baumbepflanzung und Baumgrubenverfüllung.

Angebotenes Fabrikat:
'.........'
Menge: 1,000 Stck

**4.1.20 Wurzelbelüftungssystem**
Einbau eines perforieerten, unten offenen Belüftungsrohrs aus HDPE.
Einlassöffnung aus Aluminiumguss.
Lüftungsdeckel aus Edelstahl sowie Edelsthabdeckung,  10x10 cm.
Gesamtlänge der Belüftungseinrichtung inklusive Abdeckung: 1,80 m
Im gleichmäßigen Abstand beidseits des Wurzelballens, außerhalb der Baumscheibe, aber innerhalb der Baugrube.
Mindestabstand zur Bewässerungseinrichtung 1 m.

Lieferung aller Materialien und fachgerechter Einbau mit der Baumbepflanzung und Baumgrubenverfüllung.

Angebotenes Fabrikat:
'.........'
Menge: 1,000 Stck

**4.1.21 Acer platanoides 'Globosum' (Kugel-Ahorn)**
Acer platanoides 'Globosum'
Hochstamm m.Db.
Stammhöhe: 2,00 m
Stammumfang: 14 - 16 cm
Wuchsform:  Gerader, durchgehender Stamm,  dichte und kompakte Kugelkrone
Pflanzenqualität: Freilandware, mehrfach verpflanzt,
  frei von Krankheiten und Schädlingen

Pflanzschnitt: Korrekturenschnitt bei Pflanzung

Pflanzgrube:  Erstellen der Pflanzgrube
  Fachgerechte Baumpflanzung
  Einbringen eines geeigneten
  Langzeitdüngers
  Wurzelballen einschlämmen
  Wasser und Dünger liefern
Menge: 1,000 Stck

**4.1.22 Unterflur Baumverankerung**
Baum nach Herstellervorschrift als Ballenverankerung unterirdisch sichern.
Zur Anwendung kommen 3 ungehandelte Stahlanker mit 50 mm breite, geschlossenen Gurtschlaufen (0,7m) und einem Spanngurt (2,5m) aus Polyestergewebe mit Ratschenuterteil. Der Spannhebel ist nach dem Festzurren zur Reduzierung der Aufbauhöhe vom Ratschenunterteil zu entfernen. Zur Schonung der Ballenoberfläche wird eine langsam verrottbare Kokosfaserscheibe, Ø 60 cm unterlegt.

Lieferung aller Materialien und Einbau in der Baumgrube mit der Baumbepflanzung.

Anbebotenes Produkt:

'.........'
Menge: 1,000 Stck

**4.1.23 Gabionenbänke liefern und versetzen**
Gabionenbank bestehend aus Gabionenkorb mit Schiefersteinen als Schiefer-Verblendsteine im Schichtenmauerwerkverband von allen 4-Seiten sichtbar,
liefern und fachgerecht auf einen Schotterunterbau auf eine Splittschicht versetzen.
Gabionenkorb dient zur Aufnahme der Eichenbohlen als Sitzbelag.

Abmessungen Gabionenkorb zur Herstellung Sitzbankbereich.

Länge: 1,50 m
Breite: 0,50 m
Höhe: 0,60 m

Oberfläche exakt waagerecht.
Der Gabionenkorb muss der DIN-Norm entsprechen (Sicherheitsgabionenkorb).

Abdeckungen einschließlich Mettallunterbau zur fachgerechten Befestigung der Bohlen auf dem Gabionenkorb und den Eichenbohlen als Sitzfläche.

Metallunterbau für die Aufnahme der Sitzbank, feuerverzinkt und mit Deckanstrich in der Farbe anthrazit.

Sitzfläche bestehend aus 4 Bohlen, je Korb.
Bohlen mit Dicke mindestens 40 mm.
Die Bohlen müssen auf den äußeren Gabionenkorbseiten um mindestens 30 mm über dem Gabionenkorb überstehen.
Alle massiven Eichehölzer für die Sitzauflage, dauerhaftigkeitsklasse 2 nach DIN EN 350,
Oberfläche kammergetrocknet, Sichtflächen fein gehobelt und Kantan allseitig gerundet.

Verdeckte Verschraubungen aus Edelstahl V2A/ V4A.

Lieferung aller Materialien und Ausführung in fertiger Arbeit.

Vor der Ausführung ist dem Ingenieurbüro eine Werkzeichnung zur Freigab vorzulegen.

Angebotener Gabionenkorb:

'.........'
Menge: 2,000 Stck

**4.1.24 Rindenschutz incl. Voranstrich herstellen**
Schutz der Rinde an Stamm und Hauptästen von Hochstämmen und Solitären gegen Verdunstung und Sonneneinstrahlung herstellen.
Arbeitshöhe bis Kronenansatz.

- Stamm fachgerecht reinigen und mit dem Voranstrich LX 60 satt streichen.
- Rindenschutz durch deckenden anstrich mehrjährig  (> 5 Jahre) haftender Stammschutzfahrbe (weiß) vom Stammfuß bis in die Hauptäste anlegen.
Menge: 1,000 Stck

**4.1.25 Fläche mit Rindenmulch abdecken**
Flächen um den Baum mit Rindenmulch abdecken.

Flächen gleichmäßig dick mit Rindenmulch abdecken.
(Nadelholzrinde 0/ 40 mm).
Rindenmulch mit dem Gütezeichen RAL "Rinde für
Pflanzenbau" RAL GZ 250/I.
Der Nachweis des Gütezeichen RAL "Rinde für
Pflanzenbau" -Rindenmulch- für die Produktionsstätte,
von der geliefert wurde, ist zu erbringen.
Rindenmulch liefern.
Einbaustärke im fertigen gesetzten Zustand: mindestens 10 cm.
Menge: 3,000 m2

**4.1.26 Hochstamm/ Solitär pflegen 1. Jahr**
*** Pauschalposition
Hochstamm/ Solitär pflegen.
Gehölze richten und antreten, zu schwach austreibende
Gehölze zurückschneiden, nicht angewachsene Gehölze
nach Feststellung des Anwuchsergebnisses entfernen und
ersetzen.

Chemische Behandlung der Flächen ist nicht zulässig.
Kosten für Wässern und Düngemittel sind in den EP
einzurechnen.
Wasser wird von der Ortsgemeinde auf dem Friedhof zur Verfügung gestellt.
Bewässerungsgänge, die auf Grund der Witterung
zusätzlich zu den Pflegegängen erforderlich werden,
sind in die Einheitspreise mit einzurechnen.

1.  Pflegegang bis 31. März
2.  Pflegegang bis 31. Mai
3.  Pflegegang bis 31. Juli
4.  Pflegegang bis 15. Oktober

Mengenangabe 1 psch gilt für die gesamten  vorgenannten Pflegegängen.
Menge: 1,000 psch

**4.1.27 Hochstamm/ Solitär pflegen 2. Jahr**
*** Pauschalposition
Entwicklungspflege, 1 Jahr,
gerechnet vom Zeitpunkt der Fertigstellungsabnahme.
Die einzelnen Pflegegänge sind der Bauleitung vorher
rechtzeitig anzuzeigen und mit ihr abzustimmen.
Auf die Einhaltung der Fristen wird besonderer Wert gelegt.
Bei Nichteinhaltung der Fristen wird ein anderer
Unternehmer mit der Durchführung beauftragt.
Für eventuelle Mehrkosten hat der Erstunternehmer
aufzukommen.
Durchführung Entwicklungspflege.
Hochstamm/ Solitär pflegen.
Gehölze richten und antreten, zu schwach austreibende
Gehölze zurückschneiden, nicht angewachsene Gehölze
nach Feststellung des Anwuchsergebnisses entfernen und
ersetzen.
Chemische Behandlung der Flächen ist nicht zulässig.
Kosten für Wasser und Düngemittel sind in den EP
einzurechnen.
Bewässerungsgänge, die auf Grund der Witterung
zusätzlich zu den Pflegegängen erforderlich werden,
sind in die Einheitspreise mit einzurechnen.

1.  Pflegegang bis 31. März
2.  Pflegegang bis 31. Mai
3.  Pflegegang bis 31. Juli
4.  Pflegegang bis 15. Oktober

Mengenangabe 1 psch gilt für die gesamten  vorgenannten Pflegegängen.
Menge: 1,000 psch

**4.1.28 Urnenröhren mit Verschlussplatte versetzen**
Im Gesamturnengrabfeld werden innehalb von
6 Urnenfeldblüten die Urnenrohre versetzt.

Versetzung von 9 Urnenröhren je Blütenfeld.
Versetzung der Röhren, siehe die Planung.

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
Urnenröhren mit Deckel liefern und versetzen.

Bezeichnung
Urnen-Rohr:  DN/OD 250
Wanddicke:  7,3 mm
Farbe:  grau
Baulänge:  0,75 m

Technische Eigenschaften
Material:  Polyvinylchlorid, PVC-U,
  weichmacherfrei
Ringsteifigkeit: ≥8kN/ m² nach ISO 9969
Wandaufbau: Vollwand

Deckel
Endkappe  DN/OD 250
Farbe: grau
Endkappe passend zur Rohrleitung

Die notwendigen Erdarbeiten für die Versetzung der Urnenrohre sind durchzuführen.

Maßhaltige Urnenrohre liefern und in den Baugruben versetzen.
Urnenrohr mit Außendurchmesser von 250 mm
und Bauhöhe von 750 mm fachgerecht versetzen.

Baugrubengröße je Urnenrohr:
Von der späteren Endhöhe gemessen (im Bau ca. -25 cm).
Maßgenaue Herstellung z.B. durch Erdbohrer mit Durchmesser mind. 280 mm.
Baugrube 150 mm tiefer als die Unterkante des offenen Urnenrohres.
In die Baugrubensohle mit den Baugrubenwänden auf einer Höhe von 200 mm ist ein vor Ort zugeschnittes Wurzelvlies einzulassen.
Wurzelvlies wasserdurchlässig, dauberständig.
Einbringung mittels entsprechenden Hilfsmitteln.

Filterkies, gewaschen 8/ 16 mm liefern und in einer Stärke von
ca. 150 mm in die Baugrubensohle einbringen.
Maßhaltiges Urnenrohr, mittig in die Baugrube auf den Filterkies versetzen, in allen Richtungen senkrecht.
Im Endzustand muss die Oberkante des Rohrdeckels ca. 15 cm unterhalb der fertigen Oberfläche liegen.
Die Röhren untereinander müssen exat geometrisch gemäß der Planung versetzt werden.

Nach der Versetzung Urnenrohr, ist der Ringraum mit Sand einzuschlämmen, jedoch ohne das Urnenrohr zu beschädigen.

Urnenröhren mit Deckel wie vor beschrieben,

Angebotenes Urnenrohr mit Endkappe:

Fabikant: '.........'
Menge: 54,000 Stck

**4.1.29 Tiefbordsteine 8 x 25, anthrazit, liefern und setzen**
Tiefbordstein Tb. 8 x 25 x 100 cm
Gerade, Baulänge 100 cm gefast,
Farbe anthrazit,
mit Vorsatz nach DIN EN 1340,
Qualität DIT und eFT.
Tiefbordstein, zweischichtig mit Vorsatz.
Hergestellt unter ausschließlicher Verwendung von
Basaltsplittbeton ohne Anrechnung von Flugasche als
Zementaustauschstoff auf den Zementgehalt.

Kernbetonzementgehalt:  min. 280 kg/ m³
Vorsatzzementgehalt:  min. 400 kg/ m³
erhöhter Witterungswiderstand (eFT):
Abwitterung =< 200 g/m² i.M. nach CDF - Verfahren

Tiefbordstein 8/ 25,
gefertigt nach DIN EN 1340 "Bordsteine aus Beton-
Formen und Maße, Kennzeichnung", Anforderung gemäß TL
Pflaster- StB20 und mit oben genannten zusätzlichen
Eigenschaften, liefern und fachgerecht nach DIN 18318:
2006-10 und ZTV Pflaster-StB20 versetzen.

Rückenstütze aus Beton C 20/ 25 bis 10 cm
unter OK. Bordstein, 15 cm breit, herstellen,
einschließlich Schalung für Unterbeton und
Rückenstütze.
Unterbeton C 20/ 25, 20 cm dick, herstellen,
Unterbeton mind. 5 cm in das Baufeld überstehen lassen.
Leichte innere Betonstütze herstellen.
Unterbeton und Rückenstütze sind zu verdichten.
Die Oberkante der Rückenstütze sind nach außen leicht
abzuschrägen. Erforderliche Erdarbeiten ausführen.

Die Raumfugen sind im Abstand von 5 m, sowie an allen Anfangs- und Endpunkten herzustellen.
Im Unterbeton, Rückenstütze und zwischen den
Bordsteinen sind an gleicher Stelle, entsprechend den
Querschnitten jeweils eine Bewegungsfuge mit
Pflasterfugenband als Fugenfüllstreifen einzubauen.

Bewegungsfugen mit Pflasterfugenband als
Fugenfüllstreifen liefern und herstellen.

Material Fugenfüllung: Polyolefin-Schaumstoff mit
Raumgewicht mind. 60 kg/m3

Materialeigenschaften:
- geschlossenzelliger Polyolefin-Schaumstoff,
  physikalisch vernetzt
- Rohdichte mind. 60 kg/m²
- Stauchhärte nach ISO-3386-1: bei Stauchung
  von 40% = 200 kPa +/- 10 kPa
- komprimierbar bis mindestens 60% der Dicke
- Dauerhaft rückstellfähig mit Verformungstest < 5%
  nach ISO 1856-1
- Frost- und Tausalzbeständig, Wasseraufnahme < 1 Vol%
  nach ISO62
- chemikalienbeständig und unverrottbar.
- Temperaturbeständig bis 180 Grad Celsius (kurzeitig)
  für Fugenheißverguss und Asphalteinbau

Die Verlege- und Versetzhinweise des Herstellers sind
ebenso Vertragsgrundlage, wie DIN 18318 und die ZTV
Pflaster-StB20. Die Produkte des Lieferanten müssen
zusätzlich vom Güteschutz fremdüberwacht sein.
Ausführung Versetzung Tiefbordsteine in Abschnitten.

Hersteller Bordsteine:

'.........'

Hersteller Dehnscheibe:

'.........'
Menge: 24,000 m

**4.1.30 Tiefbordsteine 8/25 schneiden**
Tiefbordsteine 8/ 25 quer und auf Gehrung schneiden,
soweit nicht in den einzelnen Positionen enthalten.
Reststücke sind vom AN fachgerecht zu entsorgen.
Menge: 8,000 Stck

**4.1.31 Rechteck-Palisaden 30 x 15 x 8 cm liefern und setzen**
Palisaden als gerade Rechteck-Palisaden ca. 30 x 15 x 8 cm,
als Kleinpalisade.

Bauhöhe: 30 cm
Farbe: anthrazit
Kanten: scharfkantig
Oberfläche: betonglatt

Palisaden als äußerer und innerer Kreis für den Rundweg,
siehe Planung, in zwei getrennten Kreisen versetzen.
Versetzung Palisaden als zwei getrennte runden Kreisen.
Palisaden werden wegen dem schrägverlaufenden Gelände  in abgetreppter Form versetzt.

Beton-Palisaden mit rechteckigem Querschnitt
und an der Kopffläche gefaste Kanten.

Palisaden liefern und höhen- und fluchtgerecht
versetzen.
Die Einbautiefe muss mind. 1/3 der Palisadenhöhe
betragen.

Unterbeton C 20/ 25, 20 cm dick, herstellen,
Rückenstütze aus Beton C 20/ 25 bis 10 cm unter
OK. Rechteck-Palisade, 15 cm breit herstellen.

Unterbeton und Rückenstütze sind zu verdichten.
Vor den Palisaden ist ebenfals auf einer Breite von 15 cm eine Betonstütze herzustellen, einschleißlich senkrechter Schalung.
Höhe der Betonstütze: 15 cm.

Die Oberkante der Rückenstützen sind nach außen leicht
abzuschrägen. Erforderliche Erdarbeiten ausführen.

Im inneren Palisadenkreis sind 2 Stück Raumfugen herzustellen

Im äußeren Palisadenkreis sind 4 Stück Raumfugen herzustellen.
Im Unterbeton, Rückenstütze und zwischen den
Palisaden sind an gleicher Stelle, entsprechend den
Querschnitten jeweils eine Bewegungsfuge mit
Pflasterfugenband als Fugenfüllstreifen einzubauen.

Bewegungsfugen mit Pflasterfugenband als
Fugenfüllstreifen liefern und herstellen.

Material Fugenfüllung: Polyolefin-Schaumstoff mit
Raumgewicht mind. 60 kg/m3

Materialeigenschaften:
- geschlossenzelliger Polyolefin-Schaumstoff,
  physikalisch vernetzt
- Rohdichte mind. 60 kg/m²
- Stauchhärte nach ISO-3386-1: bei Stauchung
  von 40% = 200 kPa +/- 10 kPa
- komprimierbar bis mindestens 60% der Dicke
- Dauerhaft rückstellfähig mit Verformungstest < 5%
  nach ISO 1856-1
- Frost- und Tausalzbeständig, Wasseraufnahme < 1 Vol%
  nach ISO62
- chemikalienbeständig und unverrottbar.
- Temperaturbeständig bis 180 Grad Celsius (kurzeitig)
  für Fugenheißverguss und Asphalteinbau

Die Verlege- und Versetzhinweise des Herstellers sind
ebenso Vertragsgrundlage, wie DIN 18318 und die ZTV
Pflaster-StB20. Die Produkte des Lieferanten müssen
zusätzlich vom Güteschutz fremdüberwacht sein.

Hersteller Beton-Rechteck-Palisadene:

'.........'
Menge: 27,000 m

**4.1.32 Zulage für Schneiden Rechteck-Palisade**
Zulage zur Rechteck-Palisade für das Schneiden
(Nasssägen) der Palisade in Längsrichtung.
Schneiden auf einer Länge je Palisade von 30 cm.
Schnitttiefe: 8 cm
Exakte Schnitte sind herzustellen!
Verbleibendes Aufbruchgut, Reststeine und
Schneidschlamm ist vom AN zu übernehmen
und auf eine ausgewiesene Deponie abzufahren,
einschließlich Deponiegebühren.
Ausführung in Abschnitten.
Menge: 4,000 Stck

**4.1.33 Betonsteinpflaster 22,5 x 15 cm**
Betonsteinpflaster einschließlich Passstücke liefern
und in den Pflasterweg verlegen.
Pflasterverlegung: quer

Betonsteinpflasterstein mit Vorsatz, Fase und
unbehandelter Oberfläche nach DIN EN 1338,
Qualität DI(K).
Steinstärke: 8 cm
Farbe: Muschelkalk geflammt (Nr.1025)

Bei der Verlegung sind, zur Vermeidung von flächigen
Farbunterschieden, die Steine wechselweise gleichzeitig
aus mehreren Paketen zu verlegen.

Format (Raster):
22,5 cm x 15 cm und 15 cm x 15 cm
Oberfläche: unbehandelt
Verlegeart:
Reihenverband mit je einem Randstein 15x 15 cm, je Reihe

Breite Pflasterverlegung: ca. 1,725 m

Pflastersteine hergestellt ohne Zusatz von Flugasche
als Zementersatz oder -austauschstoff unter
ausschließlicher Verwendung von Basaltsplitt und dem nachstehend definierten Qualitätsstandarts:

Druckfestigkeit:  ≥ 60 N/mm² im Mittel, kein  Einzelwert < 50 N/mm²
Kernbetonzementgehalt:  min. 280 kg/m³
Vorsatzzementgehalt:  min. 400 kg/m³
Zementsorte: CEM II/ 52,5

Einfärbungen:  ausschließlich mit
  Eisen-Oxid-Farbpigmenten

erhöhter Witterungswiederstand (eFT):
Abwitterung  ≥ 500 g/m² im MIttel nach den
  CDF-Verfahren

Lieferung und Verlegung von Betonpflastersteinen.

Betonsteinpflaster frost- und tausalzwiderstandsfähig
liefern und auf ein Pflasterbett fachgerecht nach dem
Merkblatt für Flächenbefestigungen mit Pflaster der
Forschungsges. für Straßen- und Verkehrswesen verlegen.
Beim Verlegen der einzelnen Pflastersteine ist ein
Fugenabstand gemäß ATV DIN 18318 unbedingt einzuhalten!
Pflasterfugen kontinuierlich mit Sand verfüllen.
Pflasterfläche sauber abkehren.

Bettungsmaterial liefern und gleichmäßig gemischt, mit
optimalem Wassergehalt einbauen.
Die Oberfläche der Bettung muss in der Querneigung und
Ebenheit den Anforderungen an Pflasterdecken der DIN
18318 entsprechen. Die vorstehend beschriebenen
Betonpflastersteine sind auf das 3-5 cm (verdichteter Zustand) starke Pflastersplitt 2-5 mm zu legen.
Bettungsmaterial: Pflastersplitt 2/5 mm aus gebrochenen
Gesteinskörnungen für Pflaster und Plattenbeläge in
ungebundener Ausführung gemäß den TL Pflaster-StB 06/15
und ZTV Pflaster-StB 20 nach RSto zu verwenden.

Füllung der Fugen mit einem Baustoffgemisch 0-5 mm aus
gebrochenen Gesteinskörnungen für Pflaster und
Plattenbelägen in ungebundener Ausführung ausführen.
Der abgekehrte Pflasterbelag ist mit einem geeignetem
Flächenrüttler (gemäß Herstellerangabe) bis zur
Standfestigkeit abzurütteln.

Der Belag darf nur im trockenen Zustand unter
Verwendung einer Platten-Gleit-Vorrichtung abgerüttelt werden.
Nach dem Abrütteln sind die Fugen erneut mit einem
Fugenmaterial aus gebrochenem Gesteinskörnung 0-2 mm
zu schließen.
Hierzu wird das Fugenmaterial unter Wasserzugabe
eingeschlämmt.
Alle verwendeten Mineralstoffe müssen nach RG Min-StB
güteüberwacht sein und der TL Gestein-StB 04/23 entsprechen.

Die Produkte müssen vom Güteschutz fremdüberwacht sein.
Ausführung in Abschnitten.
Ausführung Pflasterdecke nach ZTV Pflaster-StB 20.

Innerhalb der ersten 12 Monate ab erfolgter
VOB-Abnahme, hat der AN auf Abruf durch den AG,
die Pflasterfläche 2 x nachzusanden, einschließlich
der Sandlieferung. Jede Nachsandung, einschließlich dem
Einkehren und der Beseitigung des überschüssigen Sandes
muss an einem Arbeitstag erfolgen.
Die hierzu anfallenden Kosten sind in den EP der
Position einzurechnen.

Fabrikat: Meudt PRESTIGE-Pflaster.
Menge: 18,000 m2

**4.1.34 Meudt-Kreispflasterset für die Kreispflasterfläche**
Verlegung Betonsteinpflaster in der kreisrunden Fläche,  siehe Planung.
Innendurchmesser Pflasterkreis: ca. 2,55 m
Außendurchmesser Pflasterkreis: ca. 5,85 m

Ausführung mittels Meudt-Kreispflastersets.
Für die Verlegung von Kreisen mit einem Durchmesser größer 1,95 m ist die teilweise Verwendung eines weiteren Kreispflastersets, für den harmonischen Übergang von Kreispflastersteinen auf Quadrat und Rechtecksteinen mit einzurechnen.

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
Betonsteinpflaster einschließlich Passstücke Kreissets liefern
und in den runden Pflasterweg verlegen.
Pflasterverlegung: siehe Kreisaufbau

Betonsteinpflasterstein mit Vorsatz, Fase und
unbehandelter Oberfläche nach DIN EN 1338,
Qualität DI(K).
Steinstärke: 8 cm
Farbe:  Muschelkalk geflammt (Nr.1025)

Bei der Verlegung sind, zur Vermeidung von flächigen
Farbunterschieden, die Steine wechselweise gleichzeitig
aus mehreren Paketen zu verlegen.

Format (Raster): siehe Kreissets

Oberfläche: unbehandelt
Verlegeart: Kreissets

Pflastersteine hergestellt ohne Zusatz von Flugasche
als Zementersatz oder -austauschstoff unter
ausschließlicher Verwendung von Basaltsplitt und dem nachstehend definierten Qualitätsstandarts:

Druckfestigkeit:  ≥ 60 N/mm² im Mittel, kein  Einzelwert < 50 N/mm²
Kernbetonzementgehalt:  min. 280 kg/m³
Vorsatzzementgehalt:  min. 400 kg/m³
Zementsorte: CEM II/ 52,5

Einfärbungen:  ausschließlich mit
  Eisen-Oxid-Farbpigmenten

erhöhter Witterungswiederstand (eFT):
Abwitterung  ≥ 500 g/m² im MIttel nach den
  CDF-Verfahren

Lieferung und Verlegung von Betonpflastersteinen.

Betonsteinpflaster frost- und tausalzwiderstandsfähig
liefern und auf ein Pflasterbett fachgerecht nach dem
Merkblatt für Flächenbefestigungen mit Pflaster der
Forschungsges. für Straßen- und Verkehrswesen verlegen.
Beim Verlegen der einzelnen Pflastersteine ist ein
Fugenabstand gemäß ATV DIN 18318 unbedingt einzuhalten!
Pflasterfugen kontinuierlich mit Sand verfüllen.
Pflasterfläche sauber abkehren.

Bettungsmaterial liefern und gleichmäßig gemischt, mit
optimalem Wassergehalt einbauen.
Die Oberfläche der Bettung muss in der Querneigung und
Ebenheit den Anforderungen an Pflasterdecken der DIN
18318 entsprechen. Die vorstehend beschriebenen
Betonpflastersteine sind auf das 3-5 cm (verdichteter Zustand) starke Pflastersplitt 2-5 mm zu legen.
Bettungsmaterial: Pflastersplitt 2/5 mm aus gebrochenen
Gesteinskörnungen für Pflaster und Plattenbeläge in
ungebundener Ausführung gemäß den TL Pflaster-StB 06/15
und ZTV Pflaster-StB 20 nach RSto zu verwenden.

Füllung der Fugen mit einem Baustoffgemisch 0-5 mm aus
gebrochenen Gesteinskörnungen für Pflaster und
Plattenbelägen in ungebundener Ausführung ausführen.
Der abgekehrte Pflasterbelag ist mit einem geeignetem
Flächenrüttler (gemäß Herstellerangabe) bis zur
Standfestigkeit abzurütteln.

Der Belag darf nur im trockenen Zustand unter
Verwendung einer Platten-Gleit-Vorrichtung abgerüttelt werden.
Nach dem Abrütteln sind die Fugen erneut mit einem
Fugenmaterial aus gebrochenem Gesteinskörnung 0-2 mm
zu schließen.
Hierzu wird das Fugenmaterial unter Wasserzugabe
eingeschlämmt.
Alle verwendeten Mineralstoffe müssen nach RG Min-StB
güteüberwacht sein und der TL Gestein-StB 04/23 entsprechen.

Die Produkte müssen vom Güteschutz fremdüberwacht sein.
Ausführung in Abschnitten.
Ausführung Pflasterdecke nach ZTV Pflaster-StB 20.

Innerhalb der ersten 12 Monate ab erfolgter
VOB-Abnahme, hat der AN auf Abruf durch den AG,
die Pflasterfläche 2 x nachzusanden, einschließlich
der Sandlieferung. Jede Nachsandung, einschließlich dem
Einkehren und der Beseitigung des überschüssigen Sandes
muss an einem Arbeitstag erfolgen.
Die hierzu anfallenden Kosten sind in den EP der
Position einzurechnen.

Fabrikat: Meudt PRESTIGE-Kreispflaster.
Menge: 22,000 m2

**4.1.35 Zulage für Schneiden**
Zulage zur Pflasterposition für das Schneiden
(Nasssägen) der Steine in Längs- und Querrichtung.
Das Brechen der Steine wird nicht vergütet.
Steinstärke: bis 8 cm.
Exakte Schnitte sind herzustellen!
Verbleibendes Aufbruchgut, Reststeine und
Schneidschlamm ist vom AN zu übernehmen
und auf eine ausgewiesene Deponie abzufahren,
einschließlich Deponiegebühren.
Ausführung in Abschnitten.
Menge: 9,500 m

**4.1.36 Trittplatten Luna in Blütenform verlegen**
Das Gesamturnengrabfeld soll in 6 Blütenfledern eingeteilt werden.
Hierzu sind mittels der Verlegung der Trittplatten Luna die einzelnen Blütenfelder herzustellen.

Trittplatte Luna mit einer abgerundeten Halbmond-Form.
Abmessungen: 47 x 34 cm
Steinstärke:  3 cm
Farbe:  Arena

Trittplatten Frost- und Witterungsbeständig aus hochwertigem Beton.
Die Plattenform ist so konzipiert, dass die einzelnen Platten ineinander verschachtelt werden und so eine durchgehende Blüte definieren.

Trittplatte:

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
Ausführung und Verlegung siehe Planung.
Es sind 6 Blütenfelder mit den Platten herzustellen.

Verlegung der Platten im schrägverlaufenden Gelände.
Anschluss der Platten an die Palisaden Kreispflaster mittels Schnittte herstellen.

Verlegung der Platten auf Pflastersplitt auf ein Schotterunterbau. Jede einzelne Platte muss mit einem entsprechendem Gummihammer, hammerfest verlegt werden.
Es dürfen keine Abriebspuren vom Gummihammer auf den Platten ersichtlich sein. Die Platten sind nicht mit einer Rüttelplatte abzurütteln. Entsprechend exakt muss der Unterbau der Platten hergestellt werden.

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
Bettungsmaterial liefern und gleichmäßig gemischt, mit
optimalem Wassergehalt einbauen.
Die Oberfläche der Bettung muss in der Querneigung und
Ebenheit den Anforderungen an Pflasterdecken der DIN
18318 entsprechen. Die vorstehend beschriebenen
Betonplatten sind auf das 3-5 cm (verdichteter Zustand) starke Pflastersplitt 2-5 mm zu legen.
Bettungsmaterial: Pflastersplitt 2/5 mm aus gebrochenen
Gesteinskörnungen für Pflaster und Plattenbeläge in
ungebundener Ausführung gemäß den TL Pflaster-StB 06/15
und ZTV Pflaster-StB 20 nach RSto zu verwenden.
Breite Pflasterbett ca. 70 cm.
Alle Aufwendungen zur exakten Herstellung des Splittbettes zur Verlegung der Platten gemäß Planung sind in den EP der Position einzurechnen.

Füllung der Fugen mit einem Baustoffgemisch 0-5 mm aus
gebrochenen Gesteinskörnungen für Pflaster und
Plattenbelägen in ungebundener Ausführung ausführen.

Zwischen den einzelnen Platten dürfen keine Absätze vorhanden sein.

Die Abrechnung erfolgt nach den lfdm Plattenverlegung in Längsachse Platten.

Angebotenes Fabrikat:

'.........'
Menge: 72,000 m

**4.1.37 Schneiden Betonplatten**
Schneiden von Trittplatten.
Schneiden der Trittplatten für den Anschluss an die rundversetzten Palisaden.

Schnitt mittels Winkelschleifer mit Diamanttrennscheibe mit Wasseranschluss.
Schnitte mit Zulauf Wasser.
Schnitte in runder Form ausführen.
Steinstärke Platten: 3 cm.

Exakte Schnitte sind herzustellen!
Verbleibendes Aufbruchgut, Reststeine und
Schneidschlamm ist vom AN zu übernehmen
und auf eine ausgewiesene Deponie abzufahren,
einschließlich Deponiegebühren.
Ausführung in Abschnitten.
Menge: 3,500 m

**4.1.38 Befestigungsanker (Erdnägel) aus Buchenholz für die Trittplatten**
Die südliche verlegten Plattenseite der Blüten sind im Abstand von ca. 1,50m zusätzlich mittels Erdnägel hangseitig gegen wegrutschen zu sichern.
Erdnägel aus FSC-zertifiziertem Bucheholz gefertigt leifern und einschlagen. Sollten die Erdnägel nicht bis auf die Höhe OK-Platten eingeschlagen werden können, sind diese abzuschneiden und die Reststücke fachgerecht zu entsorgen.
Im Vorfeld der Einschlagung der Nägel ist ein jeweiliges Einschlagloch herzustellen.
Erdnägel:
Querschnitt: ca. 10 x 20 mm
Länge: ca. 30 cm
Beim Einschlagen der Nägel sind die Platten vor Beschädigungen zu schützen.
Menge: 50,000 Stck

**4.1.39 Vegetationsflächen vorbereiten**
Vegetationsflächen für die Aufbringung von Oberboden vorbereiten.
Vegetationsflächen lockener und grubbern, Tiefe ca. 25 cm.
Steine und Fremdkörper, Unkraut und schwer verrotbare Pflanzenteile ablesen.
Ausführung in Abschnitten.
Menge: 320,000 m2

**4.1.40 Oberboden liefern und einbauen**
Nach der Herstellung der Wege, Flächen für die Anlegung der Gräber ist der Oberboden zu liefern und in Abschnitten einzubauen.
Einbau in Abschnitten im Bereich der herzustellenden Rasenflächen in einer Stärke von 15 cm.

Oberboden Gruppe 1-2.
(Humusanteil 2-4%) nach DIN 18915 mit entsprechendem Prüfzertifikat liefern, zum Nachweis in die zukünftigen Rasenflächen profilgerecht in einer Stärke von 15 cm einbau und in die oberste Schicht des anstehenden Bodens einfräsen.
Die geforderte Planumsgenauigkeit beträgt ± 2 cm unter der 4-m Latte.
Oberboden leicht verdichten (walzen).

Unkräuter, Steine, Wurzelwerk, grobe Bodenklumpen entfernen, übernehmen und fachgerecht entsorgen.
Boden für die Rasenansaat planieren und die obere Schicht für den Rasensamen feinrkümmelig harken.
Menge: 50,000 m3

**4.1.41 Vegetationsflächen vorbereiten**
Vegetationsflächen für die Aufbringung von Oberboden vorbereiten.
Vegetationsflächen lockener und grubbern, Tiefe ca. 25 cm.
Steine und Fremdkörper, Unkraut und schwer verrotbare Pflanzenteile ablesen.
Ausführung in Abschnitten.
Menge: 245,000 m2

**4.1.42 Lieferung und Pflanzung von Bodendeckern im Böschungsbereich**
Lieferung und Pflanzung von Bodendeckern im Böschungsbereich.

Lieferung der Pflanzen:
Lieferung von Teppichmispeln
Cotoneaster dammeri 'Radicans'
Gesunde und kräftige Baumschulware,
im Container gezogen,
Mindestbreite: 15-25 cm,
mehrfach verzweigt,
frei von Krankheiten und Schädlichen.

Pflanzung:
Fachgerechtes Einpflanzen der gelieferten
Cotoneaster  dammeri 'Radicans'
Pflanzen in einem dichten Pflanzverband von
ca. 6 Stück je m² gleichmäßig auf der vorbereiteten Fläche einsetzen.
Pflanzlochtiefe und -breite entsprechend dem Wurzelballen,
Erde leicht andrücken.
Pflanzen durchdringend angießen.
Wasser wird durch die Ortsgemeinde gestellt.

Die gepflanzte Fläche mit einer ca. 8 cm starken Schicht aus feinem Rindenmulch abdecken, um das Auflaufen von Unkraut zu hemmen und den Boden vor Austrocknung zu schützen. Aussparungen an den Pflanzen beachten.

Es sind 420 Stück Teppichmispeln
Cotoneaster dammeri 'Radicans' zu liefern.
Die Kosten für die Pflanzen sind in die Mengenangabe m² einzurechnen.

Lieferung aller vorgenannten Materialien und Ausführung in fertiger Arbeit.

Angebotene Pflanzen:
'.........'
Menge: 70,000 m²

**4.1.43 Rasenansaat mit Feinplanie**
Rasenansaat mit Feinplanie

Bodenvorbereitung mit Fräse oder Kreiselegge
Flächen gleichmäßig andrücken und unter
Berücksichtigung der Bodensetzung fein planieren
Wurzeln, Steine und sonstige erdfremde Bestandteile
sind abzulesen und abzufahren.
Fachgerechte Ansaat von Saatgutmischung
stapazierfähiger Gebrauchsrasen für Trockenlagen RSM 2.2.2
Aussaat in zwei gekreuzten Arbeitsgängen mit je der
Hälfte der Saatgutmenge Saatgut mit einarbeiten
Start-Rasendünger zur schnellen Neuanlage
liefern und mit ausbringen.
Flächen nach der Ansaat anwalzen.

Rasenmischung für:
Standort: Warme und trockene Standorte
Belastbarkeit: Hoch
Aussaatmenge: 25 g/m²
RSM 2.2.2

Starter-Langzeitdünger: Aussaatmenge:  25 g/m²

Strapazierfähiger Gebrauchsrasen für extreme
Trockenlagen, zertifizierte Mischung.

Dünger und Rasenansaat müssen mit einem Streuwagen
ausgebracht werden.

Es darf keine Rasenansaat auf die gepflasterten Flächen gelangen

Unrat und Mähgut ist vom AN zu übernehmen und auf eine
Deponie bzw. Kompostieranlage abzufahren.

Die Rasenansaat ist so lange zu unterhalten,
bis eine geschlossene Rasendecke entstanden ist, ggf.
sind Nachbehandlungen vorzunehmen.
Ab der Ansaat bis zur geschlossenen Rasendecke, müssen
die Flächen mittels Rasensprenger, abgestimmt auf die
Witterung und den Böden, bewässert werden.
Schlauchlänge bis 75 m herstellen. Anschluss Friedhof möglich.
Wasser wird durch die Ortsgemeinde gestellt.

Die Wasserlieferung und Anschluss ist mit der Gemeinde
abzustimmen. Schlauch und mehrere Rasensprenger sind durch den AN zu stellen, zu unterhalten und mit Fertigstellung zurück zu bauen und abzufahren.

Der Bauleitung sind vor dem Ausbringen die
Anlieferungsschein der vorgenannten Saatgutmischung
und dem Dünger vorzulegen.
Lieferung aller Materialien und Produkte.
Herstellung in fertiger Arbeit.
Ausführung in Abschnitten.

Angebotene Rasenansaat:

'.........'
Menge: 175,000 m2

### Titel 5 Oberflächenarbeiten im vorh. Grabfeld

#### Untertitel 5.1 Oberflächenarbeiten im vorh. Grabfeld

*Hinweis: Bearbeitung vorh. Grabfeld*
Vorhandenes Grabfeld:
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
Das vorh. Grabfeld hat eine Breite von ca. 14,50 m und eine Länge von ca. 17,00 m = ca. 246,50 m²

Das vorh. Grabfeld befindet sich unmittelbar neben dem geplanten neuen Urnengrabfeld.
Das Grabfeld ist von drei Seiten mit Tiefbordsteinen eingefasse, die obere Abgrenzung wird durch die vorh. Hecke gebildet.

Innerhalb des Grabfeldes befinden sich 7 Gräber die bestehen bleiben.
Die Gräbergrößen sind:
3,70 x 2,05 = 7,60 m²
2,20 x 2,00 = 4,40 m²
2,20 x 2,00 = 4,40 m²
2,20 x 2,00 = 4,40 m²
2,20 x 2,00 = 4,40 m²
2,00 x 1,00 = 2,00 m²
2,40 x 2,05 = 4,92 m²

Gesamtflächen:  ca. 32,00 m²

Folgende Arbeiten sind durch den AN durchzuführen.
- Fläche mulchen, Mulchgut abfahren
- Obere Schicht in einer Stärke von ca. 15 cm abtragen, abfahren.
- Oberboden in einer Stärke von ca. 15 cm profilgerecht einbauen und abwalzen
- Die Fläche der Ortsgemeinde übergeben
- Zwischen und um die 7 Gräbern ist Handarbeit einzurechnen.

Ausführungen siehe nachfolgende Positionen

**5.1.1 Asphaltfläche, Tiefbordsteine schützen**
Im Zuge aller durchzuführenden Arbeiten sind die angrenzenden Asphaltflächen und die direkt angrenzenden Tiefbordsteine vor Beschädigungen, nach Wahl AN zu schützen.

Abrechnung einfache Länge Asphaltfläche, Tiefordsteine im laufenden Metern, entlang der Umgestaltungsfläche.
Menge: 50,000 m

**5.1.2 Vorh. Gräber mit Grabsteinen und Einfassungen schützen**
*** Pauschalposition
Innerhalb des Grabfeldes befinden sich 7 Stück Gräber, siehe Vorbemerkungen LV-Abschnitt.

Die Gräber mit den Grabsteinen, Einfassungen und den Gräberflächen sind vor Beschädigungen nach Wahl AN zu schützen.
Menge: 1,000 psch

**5.1.3 Fläche mulchen; Mulchgut laden, abfahren**
Bewachsenen Flächen innerhalb des vorh. Friedhofsfeldes mulchen.
Mulchung auf geneigten Flächen.
Ausführung in mehreren flächenunabhängigen Teilstücken.
Mulchgut ist vom AN zu übernehmen, zu laden und auf eine ausgewiesene Grüngutanlage abzufahren, einschließlich aller Transport- und Entsorgungskosten.
Um die Gräber muss von Hand gemulscht werden.
Menge: 210,000 m2

**5.1.4 Gemischter Boden lösen, laden und abfahren**
Boden innterhalb des vorh. Grabfeldes profilgerecht aufnehmen, laden, fördern und einer Verwertung-, Verwertungsmaßnahme zuführen, einschließlich aller Kosten und Gebühren.
Boden bestehend aus Mutterboden mit Grasnarbe und Splittflächen mit Natursplitt.
Innerhalb der Fläche ist mit Restmengen Fundamente usw. von den Grabstellen zu rechnen.

Bodenklasse zur Orientierung nach DIN 18300:2012-09

Boden der Bodenklassen 1, 3-4.
Aushubstärke bis max. ca. 20 cm.

Boden als Bodenmaterial BM-0*.

Das Herstellen des Planums wird gesondert berechnet.
Abgerechnet wird nach Abtragsprofilen bzw. örtlichem
Aufmaß.
Menge: 35,000 m3

**5.1.5 Zulage vorh. Bauschutt, Betonabbruch zurückbauen, abfahren**
Zulagenposition zu den vorgenannten Erdaushubpositionen
für die Abfuhr von Bauschutt.
Bauschutt bestehend aus Betonresten, Natursteinmaterial aus Grabfeldabgrenzungen und sonstigem vorgefundenem Bauschutt.
Bauschutt laden und auf eine Bauschuttdeponie abfahren, einschließlich allen Kosten und Gebühren.
Bauschutt mittels Schafelseparator im Erdreich aussortieren.
Menge: 0,500 m3

**5.1.6 Planum herstellen, Fläche verdichten**
Nach den Ausschachtungsarbeiten ist die Fäche profilgerecht einzuebnen und zu verdichten. Durch die Verdichtungsarbeiten dürfen keine Schäden anden Grabstellen entstehen.
Menge: 210,000 m2

**5.1.7 Fläche vorbereiten**
Flächen für die Aufbringung von Oberboden vorbereiten.
Fläche oberflächig lockern.
Steine und Fremdkörper, Unkraut und schwer verrotbare Pflanzenteile ablesen.
Menge: 210,000 m2

**5.1.8 Oberboden liefern und einbauen**
Oberboden liefern und in Abschnitten einzubauen.
Einbau in Abschnitten in einer Stärke von ca. 15 cm.

Oberboden Gruppe 1-2.
(Humusanteil 2-4%) nach DIN 18915 mit entsprechendem Prüfzertifikat liefern, zum Nachweis in die zukünftigen Rasenflächen profilgerecht in einer Stärke von 15 cm einbau und in die oberste Schicht des anstehenden Bodens einfräsen.
Die geforderte Planumsgenauigkeit beträgt ± 2 cm unter der 4-m Latte.
Um die bestehenden Gräber und im Bereich der äußeren Tiefbordsteine und der Hecke ist der Oberboden in Handarbeit anzudecken.
Oberboden leicht verdichten (walzen).

Unkräuter, Steine, Wurzelwerk, grobe Bodenklumpen entfernen, übernehmen und fachgerecht entsorgen.
Boden für die Rasenansaat planieren und die obere Schicht für den Rasensamen feinrkümmelig harken.
Einbau in geneigter Fläche.
Menge: 12,000 m3

### Titel 6 Grabfeld im südlichen Abschnitt, als Park- u. Ruhezone ohne Gräber umgestalten

#### Untertitel 6.1 Grabfeld im südlichen Abschnitt, als Park- und Ruhezone ohne Gräber umgestalten

**6.1.1 Asphaltfläche, Tiefbordsteine schützen**
Im Zuge aller durchzuführenden Arbeiten zur Teilherstellung des vorh. Grabfeldes zur Park-, Ruhezone sind die angrenzenden Asphaltflächen und die direkt angrenzenden Tiefbordsteine vor Beschädigungen, nach Wahl AN zu schützen.

Abrechnung einfache Länge Asphaltfläche, Tiefordsteine im laufenden Metern, entlang der Umgestaltungsflche.
Menge: 38,000 m

**6.1.2 Fläche mulchen; Mulchgut laden, abfahren**
Bewachsenen Flächen innerhalb des vorh. Friedhofsfeldes mulchen.
Mulchung auf geneigten Flächen.
Ausführung in mehreren flächenunabhängigen Teilstücken.
Mulchgut ist vom AN zu übernehmen, zu laden und auf eine ausgewiesene Grüngutanlage abzufahren, einschließlich aller Transport- und Entsorgungskosten.
Menge: 170,000 m2

**6.1.3 Gemischter Boden lösen, laden und abfahren**
Boden innterhalb des vorh. Grabfeldes profilgerecht aufnehmen, laden, fördern und einer Verwertung-, Verwertungsmaßnahme zuführen, einschließlich aller Kosten und Gebühren.
Boden bestehend aus Mutterboden mit Grasnarbe und Splittflächen mit Natursplitt.
Innerhalb der Fläche ist mit Restmengen Fundamente usw. von den Grabstellen zu rechnen.

Bodenklasse zur Orientierung nach DIN 18300:2012-09

Boden der Bodenklassen 1, 3-4.
Aushubstärke bis max. ca. 20 cm.

Boden als Bodenmaterial BM-0*.

Das Herstellen des Planums wird gesondert berechnet.
Abgerechnet wird nach Abtragsprofilen bzw. örtlichem
Aufmaß.
Menge: 35,000 m3

**6.1.4 Zulage vorh. Bauschutt, Betonabbruch zurückbauen, abfahren**
Zulagenposition zu den vorgenannten Erdaushubpositionen
für die Abfuhr von Bauschutt.
Bauschutt bestehend aus Betonresten, Natursteinmaterial aus Grabfeldabgrenzungen und sonstigem vorgefundenem Bauschutt.
Bauschutt laden und auf eine Bauschuttdeponie abfahren, einschließlich allen Kosten und Gebühren.
Bauschutt mittels Schafelseparator im Erdreich aussortieren.
Menge: 5,000 m3

**6.1.5 Grabfeld mit Walzenzug verdichten**
Nach den vorgenannten Aushubarbeiten ist das vorh. Planum im Grabfeld zu verdichten.
Verdichtung mittels Schaffußwalze.
Ausführung auf der geneigten Fläche.
Menge: 170,000 m2

**6.1.6 Planum herstellen**
Herstellung Planum,
mit Neigungen gemäß Planung,
Profiltoleranz +/- 3 cm.
Profilgerechtes Planum zur Aufnahme Oberboden.
Menge: 170,000 m2

**6.1.7 Pflanzbeete für Lavendelbeete herstellen**
Innerhalb der Fläche Park-, Ruhezone sind mehrere Plfanzbeete für die Pflanzung von Lavendel, zum Teil gemeinsam mit Zierlauch herzustellen.

Pflanzbeete:

1. 4 x Eckpflanzbeete mit jeweiliger Schenkellänge von  ca. 2,0 m  Beetbreite von ca. 0,80 m.
2. 4 x Pflanzbeete  mit jeweiliger Länge von ca. 2,50 m  Beetbreite von ca. 0,80 m
3. 2 runde Pflanzbeete mit jeweiligem Durchmesser von  ca. 2,0 m

Gesamtfläche Beete: 6,40 m² + 8,00 m² + 6,30 m² ~ 21,00 m²

Aushubtiefe ab -0,20 m Gelände.

Aushub der vorgenannten getrennten Beete (siehe Planung) in einer Stärke von 0,20 m (Gesamttiefe von fertiger Oberfläche, 0,40 m).

Boden aus den Beeten profilgerecht lösen, fördern, laden und innerhalb von 100 m, einfache Entfernung, zwischenlagern.
Abfuhr mit geländegängigen Fahrzeugen, eine Baustraße wird nicht vorgesehen.

Auf der Sohle der Pflanzbeete eine Dränageschicht aus Kies/ Splitt 8/16 mm in einer Schichtstärke von ca. 10 cm einbringen.

Nährstoffarmer Mutterboden anliefern und mit einem Sand-Kiesgemisch mit Körnung 2-4 mm im Verhältnis 50/ 50 % mischen und in die Beete einbringen.
Gesamtmenge Mutterboden:
Ausführung in Abschnitten.
Menge: 21,000 m2

**6.1.8 Echter Lavendel liefern, pflanzen**
Echter Lavendel liefern und in die Pflanzbeete einbringen.

Pflanzbeete:

1. 4 x Eckpflanzbeete mit jeweiliger Schenkellänge von  ca. 2,0 m  Beetbreite von ca. 0,80 m.
2. 4 x Pflanzbeete  mit jeweiliger Länge von ca. 2,50 m  Beetbreite von ca. 0,80 m
3. 2 runde Pflanzbeete mit jeweiligem Durchmesser von  ca. 2,0 m

Gesamtfläche Beete: 6,40 m² + 8,00 m² + 6,30 m² ~ 21,00 m²

Pflanzenart:  Lavandula angustifolia, 'Hidcote Blue'

Qualität: Gut verzweigte, gesunde Containerware, mind. 3
 Haupttriebe, im 1,5- bis 2-Liter-Container,
 Topfballen gut durchwurzelt.

Größe: Containerpflanze, Liefergröße üüber Topf
 mind. 20-30 cm

Pflanzung:  Zweireihige Pflanzung im
  regelmäßigen Versatz

Reihenabstand: ca. 25 - 30 cm

Pflanzabstand Reihe: ca. 30 cm

Pflanzen liefern, Pflanzloch in den vorgenannten Beeten herstellen, Pflanze pflanzen und unmittelbar nach den Pflanzungen gießen (Einschlämmen)
Menge: 270,000 Stck

**6.1.9 Zierlauchzwiebeln, mehrjährig in den runden Beeten mit Lavendel pflanzen**
Zierlauchzwiebeln,
Alium
Farben gemischt: blau, rot, rosa, weiß liefern und
mit dem Lavendel fachgerecht pflanzen.
Ausführung in fertiger Arbeit.
Menge: 30,000 Stck

**6.1.10 Kies-, Splittmulch liefern und Boden um Lavendel abdecken**
Nach der Pflanzung Lavendel sind die Beete mit Kies-, Splittmulch abzudecken.
Kies-, Splittmulch 8/ 16 mm in einer Stärke von ca. 3 Zentimeter einbringen, Pflanzen freilegen.
Ausführung in Abschnitten.
Menge: 21,000 m2

**6.1.11 Gelagerter Mutterboden anfahren und andecken**
Im Baustellenbereich gelagerter Mutterboden laden,
innerhalb der Baumaßnahme anfahren,
abkippen und profilgerecht einbauen.
DIN 18915 - DIN 18917
Mutterboden auf geneigten Flächen im Bereich Park-, Ruhezone Grabfeld, entsprechend der Planung einbauen.

Einbau mit Anschlüssen an die vorh. Tiefbordsteine und dem bestehenden Gelände.

Einbaustärke ca. 25 cm.
Mutterboden mit entsprechender Rasenwalze andrücken.

Unrat aussondern. Mutterboden für die Rasenansaaten,
vorbereiten.
Menge: 35,000 m3

**6.1.12 Oberboden liefern und einbauen**
Mutterboden auf geneigten Flächen im Bereich Park-, Ruhezone Grabfeld, entsprechend der Planung einbauen.
Mutterboden liefern.
Oberboden Gruppe 1-2.
(Humusanteil 2-4%) nach DIN 18915 liefern und profilgerecht einbauen.

Einbau mit Anschlüssen an die vorh. Tiefbordsteine und dem bestehenden Gelände.

Einbaustärke ca. 25 cm.
Mutterboden mit entsprechender Rasenwalze andrücken.

Unrat aussondern. Mutterboden für die Rasenansaaten,
vorbereiten.
Menge: 8,000 m3

**6.1.13 Rasenansaat mit Feinplanie**
Rasenansaat mit Feinplanie

Bodenvorbereitung mit Fräse oder Kreiselegge
Flächen gleichmäßig andrücken und unter
Berücksichtigung der Bodensetzung fein planieren
Wurzeln, Steine und sonstige erdfremde Bestandteile
sind abzulesen und abzufahren.
Fachgerechte Ansaat von Saatgutmischung
stapazierfähiger Gebrauchsrasen für Trockenlagen RSM 2.2.2
Aussaat in zwei gekreuzten Arbeitsgängen mit je der
Hälfte der Saatgutmenge Saatgut mit einarbeiten
Start-Rasendünger zur schnellen Neuanlage
liefern und mit ausbringen.
Flächen nach der Ansaat anwalzen.

Rasenmischung für:
Standort: Warme und trockene Standorte
Belastbarkeit: Hoch
Aussaatmenge: 25 g/m²
RSM 2.2.2

Starter-Langzeitdünger: Aussaatmenge:  25 g/m²

Strapazierfähiger Gebrauchsrasen für extreme
Trockenlagen, zertifizierte Mischung.

Dünger und Rasenansaat müssen mit einem Streuwagen
ausgebracht werden.

Es darf keine Rasenansaat auf die gepflasterten Flächen gelangen

Unrat und Mähgut ist vom AN zu übernehmen und auf eine
Deponie bzw. Kompostieranlage abzufahren.

Die Rasenansaat ist so lange zu unterhalten,
bis eine geschlossene Rasendecke entstanden ist, ggf.
sind Nachbehandlungen vorzunehmen.
Ab der Ansaat bis zur geschlossenen Rasendecke, müssen
die Flächen mittels Rasensprenger, abgestimmt auf die
Witterung und den Böden, bewässert werden.
Schlauchlänge bis 75 m herstellen. Anschluss Friedhof möglich.
Wasser wird durch die Ortsgemeinde gestellt.

Die Wasserlieferung und Anschluss ist mit der Gemeinde
abzustimmen. Schlauch und mehrere Rasensprenger sind durch den AN zu stellen, zu unterhalten und mit Fertigstellung zurück zu bauen und abzufahren.

Der Bauleitung sind vor dem Ausbringen die
Anlieferungsschein der vorgenannten Saatgutmischung
und dem Dünger vorzulegen.
Lieferung aller Materialien und Produkte.
Herstellung in fertiger Arbeit.
Ausführung in Abschnitten.

Angebotene Rasenansaat:

'.........'
Menge: 149,000 m2

### Titel 7 Neugestaltung Zugangsbereich Friedhof und Trauerhalle

#### Untertitel 7.1 Neugestaltung Zugangsbereich Friedhof und Trauerhalle

**7.1.1 Baugelände abräumen**
*** Pauschalposition
Baugelände abräumen.
Auf den Flächen Zugangsbereich Friedhof befindet sich ein großer Strauch als Solitär.
Strauch mit Höhe von ca. 2,50 m und Durchmesser
von ca. 2,00 m.
Der vorh. Strauch ist einschließlich Wurzelwerk zu roden.
Rodung Wurzelwerk einschließlich allen Erdarbeiten.
Strauch mit mehreren basalen Trieben.
Vorhander Buschbestand einschließlich dem Wurzelwerk sind
vom AN zu übernehmen und auf eine Kompostieranlage abzufahren, einschließlich allen Transport- und Entsorgungskosten.
Menge: 1,000 psch

**7.1.2 Baugelände abräumen**
*** Pauschalposition
Baugelände abräumen.
Unmittelbar an der Trauerhalle befindet sich ein großer Strauch/ Hecke (Kirschlorbeer) als Solitär.
Auf den Flächen Zugangsbereich Friedhof befindet sich ein großer Strauch als Solitär.
Strauch mit Höhe von ca. 1,50 m und Abmessung
von ca. 1,50 x 1,20 m.
Der vorh. Strauch ist einschließlich Wurzelwerk zu roden.
Rodung Wurzelwerk einschließlich allen Erdarbeiten.
Bei den Rodungsarbeiten ist die Außenwand der Trauerhalle und der Mauerpfeiler vor Beschädigungen zu schützen.
Vorhander Strauch/ Hecke einschließlich dem Wurzelwerk sind
vom AN zu übernehmen und auf eine Kompostieranlage abzufahren, einschließlich allen Transport- und Entsorgungskosten.
Menge: 1,000 psch

**7.1.3 Tief- und Rasenbordsteine aufnehmen**
Tief- und Rasenbordsteine aufnehmen.
Tief- und Rasenbordsteine aus Beton ca. 8/ 20; 8/ 25; 5/25; 5/30
in Mörtel mit Betonunterbau versetzt.
Unterbeton, ca. 20 cm dick,
Mörtel und Rückenstütze aufbrechen.
Sämtliche Bordsteine und übriges Aufbruchgut sind vom
AN zu übernehmen und auf eine ausgewiesene Deponie
abzufahren, einschließlich Deponiegebühren.
Als Zulage zu den Erdarbeiten.
Menge: 30,000 m

**7.1.4 Kiesstreifen Spitzschutz Trauerhalle aufnehme, wieder herstellen**
*** Pauschalposition
Kiesstreifen als Spritzschutz entlang der Trauerhalle auf einer Länge von ca. 2,0 m aufnehmen.
Breite Kiesstreifen: ca. 0,35 m
Tiefe Kiesstreifen: ca. 0,30 m
Kieselsteine aufnehmen und geordnet im Baustellenbereich diebstahlsicher lagern.
Mit der Fertigstellung Zugangsbereich Trauerhalle sind die Kiesstreifen wieder anzufahren und in den Spritzschutzstreifen einzulegen. Übrige Keissteine sind auf der gesamten Länge Spritzschutzstreifen zu verteilen.
Menge: 1,000 psch

**7.1.5 Bit. Befestigung trennen**
Bituminöse Befestigung bis zu 10 cm stark, geradlinig
schneiden. Aufbruchgut ist vom AN zu übernehmen
und auf eine ausgewiesene Deponie abzufahren,
einschließlich Deponiegebühren.
Menge: 19,000 m

**7.1.6 Bit. Befestigung aufnehmen**
Bituminöse Befestigung aufnehmen, Dicke der
bituminösen Befestigung bis 10 cm.
Material ist vom AN zu übernehmen und auf eine
ausgewiesene Deponie bzw. Recyclinganlage abzufahren.
Aufbruchstücke zerkleinern.
Entsorgungsnachweis liefern (Deponie bzw.
Recyclinganlage).
Zulage zu den Erdaushubpositionen.
Menge: 3,500 m3

**7.1.7 Asphaltfläche schützen**
Im Zuge aller durchzuführenden Arbeiten sind die angrenzenden Asphaltflächen und die direkt angrenzenden Tiefbordsteine vor Beschädigungen, nach Wahl AN zu schützen.

Abrechnung einfache Länge Asphaltfläche bzw. Tiefordsteine im laufenden Metern, entlang der Umgestaltungsflche (keine Doppelabrechung).
Menge: 11,000 m

**7.1.8 Trauerhalle, Mauersäulen schützen**
Im Zuge aller durchzuführenden Arbeiten sind die angrenzenden 2 Stück Naturstein-Mauersäulen im Friedhofseingangsbereich sowie die Trauerhalle mit dem Eingangsbereich, dem Spritzschutz und den Gebäudebauteilen  vor Beschädigungen, nach Wahl AN zu schützen.

Abrechnung einfache Längen (Horizontale Längen) entlang der Ausbaufläche Zugangsbereich Friedfhof und Trauerhalle.
(keine Doppelabrechung).
Menge: 11,000 m

**7.1.9 Fläche mulchen; Mulchgut laden, abfahren**
Bewachsenen Flächen im Bereich der Ausbauarbeiten mulchen.
Mulchung auf geneigten und ebenen Flächen.
Mulchgut ist vom AN zu übernehmen, zu laden und auf eine ausgewiesene Grüngutanlage abzufahren, einschließlich aller Transport- und Entsorgungskosten.
Menge: 90,000 m2

**7.1.10 Boden unter der vorh. Asphaltfläche, Bordsteinfläche lösen, laden und abfahren**
Nach dem Rückbau der Asphaltfläche und den Bordsteinen ist in Teilflächen der Boden zu lösen. Boden bestehend aus Schotter, Splitt, Steinen, Boden.
Boden profilgerecht aufnehmen, laden, fördern und einer Verwertung-, Verwertungsmaßnahme zuführen, einschließlich allen Kosten und Gebühren.

Bodenklasse zur Orientierung nach DIN 18300:2012-09

Boden der Bodenklassen 1, 3-4.
Aushubstärke bis max. ca. 50 cm.

Boden als Bodenmaterial BM-0*.

Das Herstellen des Planums wird gesondert berechnet.
Abgerechnet wird nach Abtragsprofilen bzw. örtlichem
Aufmaß.
Menge: 19,000 m3

**7.1.11 Boden lösen, laden, zwischenlagern**
Boden aus Abtragsstrecken profilgerecht lösen, fördern, laden und innerhalb von 100 m, einfache Entfernung, zwischenlagern.
Abfuhr mit geländegängigen Fahrzeugen, eine Baustraße wird nicht vorgesehen.
Profilierung der Böschungen sind mit einzurechnen.

Der aufgenommenen Aushubmassen sind vor
Wassereintritt durch Abdeckung mittels geeigneten
stabilen UV-beständigen Folien zu schützen.
Die Folien sind zu liefern. Mit Abschluss der Arbeiten
sind die Folien vom AN zu übernehmen
und fachgerecht zu entsorgen, einschließlich
aller Gebühren.

Bodenklasse zur Orientierung nach DIN 18300:2012-09

Boden der Bodenklassen 1, 3-5.
Aushubstärke bis max. ca. 50 cm.

In der Position wurden die Massen Aushub für die Bordsteinhinterfüllung in Abzug gebracht.
Das Herstellen des Planums wird gesondert berechnet.
Abgerechnet wird nach Abtragsprofilen bzw. örtlichem
Aufmaß.
Menge: 15,000 m3

**7.1.12 Zulage Mutterboden mit der Grasnarbe**
Zulagenposition für den Abtrag des Mutterbodens mit der Grasnarbe, aus den vorgenannten Aushubpositionen.
Mutterboden mit Bewuchs- und Grasnarbe.
Abtag unter der Beachtung DIN 19731, 18915.

Die Bewuchs- und Grasnarbe mit dem anhaftendem
Mutterboden ist in einer Stärke von ca. 5 cm
abzuschälen und der anhaftende Bewuchs mittels einem Schaufelseparator am Bagger vom Mutterboden zu trennen.
Der verbleibende Bewuchs ist vom AN zu übernehmen, zu
laden und einer Kompostieranlage abzufahren,
einschließlich aller Kosten und Gebühren.
Ausführung in Abschnitten.
Gesamtabtrag Mutterboden ab Grasnarbe von ca. 5 cm.
Der unter der Grasnarbe verleibende Mutterboden kann mit dem sonstigen Aushub zusammen zwischengelagert werden.
Menge: 2,000 m3

**7.1.13 Boden für Hinterfüllungen geeignet**
Boden soweit zum Wiedereinbau für die Hinterfüllungen von Bord- und Kantensteinen, Palisaden geeignet, aus Abtragsstrecken profilgerecht lösen (als Erdarbeiten, keine Zulage),
nach Wahl des AN lagern, später wieder aufnehmen,
anfahren und zur Hinterfüllung der Bord- und
Kantensteinen, Palisaden einbauen und verdichten,
0,30 - 0,50 m3/ lfdm.
Die Massen sind bei den Aushubmassen Erdarbeiten in Abzug gebracht.
Einbau bis ca. 15 cm unter OK. der fertigen Oberfläche.

Einbau vollständig von Hand.
Lagerplatz ist Sache AN.
Die saubere Profilierung und Anpassung an die neuen
Bordsteine, sind mit einzurechnen.
Ausführung in Abschnitten.
Abrechnungseinheit Hinterfüllung nach lfdm.
Menge: 30,000 m

**7.1.14 Schutzlage im Anschlussbereich zur Trauerhalle liefern und einbauen**
Schutzlage zur Trauerhalle liefern und einbauen.
Einbau im Bereich Pflanzbeet und Pflasterfläche direkt im Anschluss an die Trauerhalle.

Einbau in Höhe der gesamten Oberbauschicht (ca. 50 cm).
Die Schutzlage zum Schutz des unteren
Sockelbereichs gegen Verschmutzung und
Beschädigung sowie um das Verdichtungsmaß
auszugleichen überhöht einbauen.
Nach Fertigstellung der Pflasterfläche und Pflanzbeet auf fertige Höhe abschneiden. Reststreifen sind vom AN zu übernehmen
und fachgerecht zu entsorgen.

Abmessungen: Dicke ca. 6 mm, Höhe ca. 1000 mm
Material Fugenfüllung: Polyolefin-Schaumstoff
mit Raumgewicht mind. 60 kg/m³.

Eigenschaften:
- geschlossenzelliger Polyolefin-Schaumstoff,
  physikalisch vernetzt
- Rohdichte mind. 60 kg/m³
- Stauchhärte nach ISO-3386-1:
  bei Stauchung von 40% = 200 kPa +/-10 kPa
- komprimierbar bis mindestens 60% der Dicke
- Dauerhaft rückstellfähig mit Verformungstest
  < 5% nach ISO 1856-1
- Frost- und Tausalzbeständig,
  Wasseraufnhame < 1 Vol% nach ISO62
- chemikalienbeständig und unverrottbar
- Temperaturbeständig bis 180 Grad Celsius (kurzzeitig)
  für Fugenheißverguss und Asphalteinbau
- Rollenware

Ausführung in Abschnitten.
Abrechnung nach horizontaler Einbaulänge Schutzlage.

Innoplex Plexband-NT, oder gleichwertig.

Angebotenes Fabrikat:

'.........'
Menge: 7,500 m

**7.1.15 Planum herstellen**
Herstellung Planum,
mit Neigungen gemäß Planung,
Profiltoleranz +/- 3 cm.
Verdichten gemäß ZTV E-StB 17,
Tragwert Ev2 = 45 MN/m².
Ausführung in Abschnitten und mit Breiten von ca. 2,70 m bis
ca. 4,00 m.
Ausführung zur Anlegung von Wegen und Plätze.
Menge: 60,500 m2

**7.1.16 Frostschutzschicht liefern und einbauen**
Frostschutzschicht in den verschiedenen Flächen herstellen.

Herstellung in einer Stärke von ca. 38 cm unter den Pflasterwegen.

Ausführung in Breiten zwischen ca. 2,70 m bis ca. 4,00 m.

Frostschutzschicht 0/45 liefern, einbauen und verdichten.
Der Antransport kann nur im Friedhofsgelände mit kleinen geländegängigen Fahrzeugen oder Radlader erfolgen um die bestehenden Flächen nicht zu beschädigen.
Einbau in mehreren Lagen.
Toleranz für Sollhöhe +/- 2 cm.
Material = Naturschotter, Körnung 0/45,
Umrechnungsfaktor: m³/to = 1 : 2
Das Material ist anhand der Lieferscheine und
Wiegekarten nachzuweisen.
Ausführung in Abschnitten.
Entsprechende Baumaschinen und Verdichtungsgeräte sind  in den EP einzurechnen.
Menge: 25,000 to

**7.1.17 Gabionenbank mit Rückenlehne liefern und versetzen**
Gabionenbank bestehend aus Gabionenkörbe mit Schiefersteinen als Schiefer-Verblendsteine im Schichtenmauerwerkverband von allen 4-Seiten sichtbar,
liefern und fachgerecht auf einen Schotterunterbau auf eine Splittschicht versetzen.
Gabionenkörbe dienen der Sitzauflage mit Rückenlehne, zur Aufnahme des Untergestelles un der Eichenbohlen.

Abmessungen Gabionenkorb (Gabionenkörbe) zur Herstellung Sitzbankbereich mit Rückenlehne.

Länge: 3,00 m
Breite: 0,50 m
Höhe: 0,60 m

Oberfläche exakt waagerecht.
Die Gabionenkörbe müssen der DIN-Norm entsprechen (Sicherheitsgabionenkörbe).

Abdeckungen mit Rückenlehne einschließlich Metallunterbau zur fachgerechten Befestigung der Bohlen auf dem Gabionenkorb und den Eichenbohlen als Sitzfläche und als Rückenlehne.
Metallunterbau für die Aufnahme der Sitzbank und der Rückenlehne feuerverzinkt und mit Deckanstrich in der Farbe anthrazit.
Metallunterbau mit der Rückenlehne, ergonomisch geneigt.
Sitzfläche bestehend aus 4 Bohlen über die gesamte Länge ohne Unterbrechnung.
Bohlen mit Dicke mindestens 40 mm.
Die Bohlen müssen auf den äußeren Gabionenkorbseiten um mindestens 30 mm über dem Gabionenkorb überstehen.

Die Bohlen der Rückenlehne müssen die selbe Länge aufweisen.
Rückenlehne 3-reihig.
Alle massiven Eichehölzer für die Sitzauflage und der Rückenlehne, dauerhaftigkeitsklasse 2 nach DIN EN 350,
Oberfläche kammergetrocknet, Sichtflächen fein gehobelt und Kantan allseitig gerundet.

Verdeckte Verschraubungen aus Edelstahl V2A/ V4A.

Lieferung aller Materialien und Ausführung in fertiger Arbeit.

Vor der Ausführung ist dem Ingenieurbüro eine Werkzeichnung zur Freigab vorzulegen.

Angebotener Gabionenkorb:

'.........'
Menge: 1,000 Stck

**7.1.18 Betonblockstufen aus Beton liefern und setzen als Eckelement**
*** Pauschalposition
Betonblockstufen mit Kontraststreifen, aus Beton setzen.
Betonblockstufe mit 90 ° Ecke.

Betonblockstufe bestehend aus:

Eckelement 90°
Schenkellänge: 60 x 60 cm
Breite:  38 cm
Höhe:  20 cm
mit Kontraststreifen: Länge wie Stufe (60+60 cm)
  Breite  8 cm
  Höhe 5cm

Anschlussstufe 1
Länge:  90 cm
Breite:  38 cm
Höhe:  20 cm
mit Kontraststreifen: Länge wie Stufe (60+60 cm)
  Breite  8 cm
  Höhe 5cm

Anschlussstufe 2
Länge:  90 cm
Breite:  38 cm
Höhe:  20 cm
mit Kontraststreifen: Länge wie Stufe (60+60 cm)
  Breite  8 cm
  Höhe 5cm

Oberflächenausführung Eckelement und Anschlussstufen
Stufen/ Eckelement: Gingen Nr. 437 sandgestrahlt
Kontraststreifen: Primero weiß Nr. 549

Blockstufen mit Eckelement gemäß Lageplan auf ein Betonfundament in drainagefähigem Mörtel, zwängungsfrei verlegen.
Betonfundament, exakt in der Oberflächenabmessung des Eckelementes und der beiden Anschlussstufen schalen.
Betonfundament in einer Stärke von 20 cm herstellen.
Herstellung auf Schotterunterbau.
Beton C 20/ 25 liefern und in die Schalung einbauen und verdichten. Beton nachbehandeln.

Eckelement und Anschlussstufen auf drainagefähigem Mörtel auf das Betonfundament verlegen.
Unterseiten der Stufen und Eckelement mit  Haftbrücke versehen.
Verlegung mit Lagerfugeen, 0,5 bis 1 cm breit sowie mit 0,5 cm breiten Stoßfugen.
Die DIN 18333 ist zu beachten.
Blockstufen mit an der Unterseite angeordneten Schubnuten zur Verhinderung einer horizontalen Verschiebung.

Ausführung:
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
Mengenangabe 1 psch gilt für die Lieferung und die Versetzung der vorgenannten Treppenanlage bestehend aus dem Eckelement und den beiden Anschlussstufen, einschließlich allen Beton- und Erdarbeiten.

Angebotenes Fabrikat:
'.........'
Menge: 1,000 psch

**7.1.19 Tiefbordsteine 8 x 25, anthrazit, liefern und setzen**
Tiefbordstein Tb. 8 x 25 x 100 cm
Gerade, Baulänge 100 cm gefast,
Farbe anthrazit,
mit Vorsatz nach DIN EN 1340,
Qualität DIT und eFT.
Tiefbordstein, zweischichtig mit Vorsatz.
Hergestellt unter ausschließlicher Verwendung von
Basaltsplittbeton ohne Anrechnung von Flugasche als
Zementaustauschstoff auf den Zementgehalt.

Kernbetonzementgehalt:  min. 280 kg/ m³
Vorsatzzementgehalt:  min. 400 kg/ m³
erhöhter Witterungswiderstand (eFT):
Abwitterung =< 200 g/m² i.M. nach CDF - Verfahren

Tiefbordstein 8/ 25,
gefertigt nach DIN EN 1340 "Bordsteine aus Beton-
Formen und Maße, Kennzeichnung", Anforderung gemäß TL
Pflaster- StB20 und mit oben genannten zusätzlichen
Eigenschaften, liefern und fachgerecht nach DIN 18318:
2006-10 und ZTV Pflaster-StB20 versetzen.

Rückenstütze aus Beton C 20/ 25 bis 10 cm
unter OK. Bordstein, 15 cm breit, herstellen,
einschließlich Schalung für Unterbeton und
Rückenstütze.
Unterbeton C 20/ 25, 20 cm dick, herstellen,
Unterbeton mind. 5 cm in das Baufeld überstehen lassen.
Leichte innere Betonstütze herstellen.
Unterbeton und Rückenstütze sind zu verdichten.
Die Oberkante der Rückenstütze sind nach außen leicht
abzuschrägen. Erforderliche Erdarbeiten ausführen.

Die Raumfugen sind im Abstand von 5 m, sowie an allen Anfangs- und Endpunkten herzustellen.
Im Unterbeton, Rückenstütze und zwischen den
Bordsteinen sind an gleicher Stelle, entsprechend den
Querschnitten jeweils eine Bewegungsfuge mit
Pflasterfugenband als Fugenfüllstreifen einzubauen.

Bewegungsfugen mit Pflasterfugenband als
Fugenfüllstreifen liefern und herstellen.

Material Fugenfüllung: Polyolefin-Schaumstoff mit
Raumgewicht mind. 60 kg/m3

Materialeigenschaften:
- geschlossenzelliger Polyolefin-Schaumstoff,
  physikalisch vernetzt
- Rohdichte mind. 60 kg/m²
- Stauchhärte nach ISO-3386-1: bei Stauchung
  von 40% = 200 kPa +/- 10 kPa
- komprimierbar bis mindestens 60% der Dicke
- Dauerhaft rückstellfähig mit Verformungstest < 5%
  nach ISO 1856-1
- Frost- und Tausalzbeständig, Wasseraufnahme < 1 Vol%
  nach ISO62
- chemikalienbeständig und unverrottbar.
- Temperaturbeständig bis 180 Grad Celsius (kurzeitig)
  für Fugenheißverguss und Asphalteinbau

Die Verlege- und Versetzhinweise des Herstellers sind
ebenso Vertragsgrundlage, wie DIN 18318 und die ZTV
Pflaster-StB20. Die Produkte des Lieferanten müssen
zusätzlich vom Güteschutz fremdüberwacht sein.
Ausführung Versetzung Tiefbordsteine in Abschnitten.

Hersteller Bordsteine:

'.........'

Hersteller Dehnscheibe:

'.........'
Menge: 62,000 m

**7.1.20 Tiefbordsteine 8 x 40, anthrazit, liefern und setzen**
Leistung wie zuletzt in vollem Wortlaut beschrieben,
jedoch Tiefbordstein Tb. 8 x 40 x 100 cm
Gerade, Baulänge 100 cm gefast,
Farbe anthrazit.
Menge: 3,000 m

**7.1.21 Tiefbordsteine 8 x 25, grau, liefern und setzen**
Tiefbordstein Tb. 8 x 25 x 100 cm
Gerade, Baulänge 100 cm gefast,
Farbe grau,
mit Vorsatz nach DIN EN 1340,
Qualität DIT und eFT.
Tiefbordstein, zweischichtig mit Vorsatz.
Hergestellt unter ausschließlicher Verwendung von
Basaltsplittbeton ohne Anrechnung von Flugasche als
Zementaustauschstoff auf den Zementgehalt.

Kernbetonzementgehalt:  min. 280 kg/ m³
Vorsatzzementgehalt:  min. 400 kg/ m³
erhöhter Witterungswiderstand (eFT):
Abwitterung =< 200 g/m² i.M. nach CDF - Verfahren

Tiefbordstein 8/ 25,
gefertigt nach DIN EN 1340 "Bordsteine aus Beton-
Formen und Maße, Kennzeichnung", Anforderung gemäß TL
Pflaster- StB20 und mit oben genannten zusätzlichen
Eigenschaften, liefern und fachgerecht nach DIN 18318:
2006-10 und ZTV Pflaster-StB20 versetzen.
Tiefbordsteine zum Lückenschluss des vorh. aufgenommenen Weges zur Trauerhalle.

Rückenstütze aus Beton C 20/ 25 bis 10 cm
unter OK. Bordstein, 15 cm breit, herstellen,
einschließlich Schalung für Unterbeton und
Rückenstütze.
Unterbeton C 20/ 25, 20 cm dick, herstellen,
Unterbeton mind. 5 cm in das Baufeld überstehen lassen.
Leichte innere Betonstütze herstellen.
Unterbeton und Rückenstütze sind zu verdichten.
Die Oberkante der Rückenstütze sind nach außen leicht
abzuschrägen. Erforderliche Erdarbeiten ausführen.

Die Raumfugen sind im Abstand von 5 m, sowie an allen Anfangs- und Endpunkten herzustellen.
Im Unterbeton, Rückenstütze und zwischen den
Bordsteinen sind an gleicher Stelle, entsprechend den
Querschnitten jeweils eine Bewegungsfuge mit
Pflasterfugenband als Fugenfüllstreifen einzubauen.

Bewegungsfugen mit Pflasterfugenband als
Fugenfüllstreifen liefern und herstellen.

Material Fugenfüllung: Polyolefin-Schaumstoff mit
Raumgewicht mind. 60 kg/m3

Materialeigenschaften:
- geschlossenzelliger Polyolefin-Schaumstoff,
  physikalisch vernetzt
- Rohdichte mind. 60 kg/m²
- Stauchhärte nach ISO-3386-1: bei Stauchung
  von 40% = 200 kPa +/- 10 kPa
- komprimierbar bis mindestens 60% der Dicke
- Dauerhaft rückstellfähig mit Verformungstest < 5%
  nach ISO 1856-1
- Frost- und Tausalzbeständig, Wasseraufnahme < 1 Vol%
  nach ISO62
- chemikalienbeständig und unverrottbar.
- Temperaturbeständig bis 180 Grad Celsius (kurzeitig)
  für Fugenheißverguss und Asphalteinbau

Die Verlege- und Versetzhinweise des Herstellers sind
ebenso Vertragsgrundlage, wie DIN 18318 und die ZTV
Pflaster-StB20. Die Produkte des Lieferanten müssen
zusätzlich vom Güteschutz fremdüberwacht sein.
Ausführung Versetzung Tiefbordsteine in Abschnitten.

Hersteller Bordsteine:

'.........'

Hersteller Dehnscheibe:

'.........'
Menge: 6,500 m

**7.1.22 Tiefbordsteine 8/25 schneiden**
Tiefbordsteine 8/ 25 quer und auf Gehrung schneiden,
soweit nicht in den einzelnen Positionen enthalten.
Reststücke sind vom AN fachgerecht zu entsorgen.
Menge: 20,000 Stck

**7.1.23 Tiefbordsteine 8/40 schneiden**
Tiefbordsteine 8/ 40 quer und auf Gehrung schneiden,
soweit nicht in den einzelnen Positionen enthalten.
Reststücke sind vom AN fachgerecht zu entsorgen.
Menge: 2,000 Stck

**7.1.24 Betonsteinpflaster 22,5 x 15 cm**
Betonsteinpflaster einschließlich Passstücke liefern
und in den Pflasterwegen und Vorplatz Trauerhalle verlegen.
Pflasterverlegung: quer

Betonsteinpflasterstein mit Vorsatz, Fase und
unbehandelter Oberfläche nach DIN EN 1338,
Qualität DI(K).
Steinstärke: 8 cm
Farbe: Muschelkalk geflammt (Nr.1025)

Bei der Verlegung sind, zur Vermeidung von flächigen
Farbunterschieden, die Steine wechselweise gleichzeitig
aus mehreren Paketen zu verlegen.

Format (Raster):
22,5 cm x 15 cm und 15 cm x 15 cm
Oberfläche: unbehandelt
Verlegeart:
Reihenverband mit je einem Randstein 15x 15 cm, je Reihe

Breite Pflasterverlegung:
Vorplatz Trauerhalle und Zugang zum Friedhof:
Verschiedene Breiten mit Pflasterschnitten, siehe Planung

Weg Trauerhalle zum Friehhof: ca. 1,95 m

Pflastersteine hergestellt ohne Zusatz von Flugasche
als Zementersatz oder -austauschstoff unter
ausschließlicher Verwendung von Basaltsplitt und dem nachstehend definierten Qualitätsstandarts:

Druckfestigkeit:  ≥ 60 N/mm² im Mittel, kein  Einzelwert < 50 N/mm²
Kernbetonzementgehalt:  min. 280 kg/m³
Vorsatzzementgehalt:  min. 400 kg/m³
Zementsorte: CEM II/ 52,5

Einfärbungen:  ausschließlich mit
  Eisen-Oxid-Farbpigmenten

erhöhter Witterungswiederstand (eFT):
Abwitterung  ≥ 500 g/m² im MIttel nach den
  CDF-Verfahren

Lieferung und Verlegung von Betonpflastersteinen.

Betonsteinpflaster frost- und tausalzwiderstandsfähig
liefern und auf ein Pflasterbett fachgerecht nach dem
Merkblatt für Flächenbefestigungen mit Pflaster der
Forschungsges. für Straßen- und Verkehrswesen verlegen.
Beim Verlegen der einzelnen Pflastersteine ist ein
Fugenabstand gemäß ATV DIN 18318 unbedingt einzuhalten!
Pflasterfugen kontinuierlich mit Sand verfüllen.
Pflasterfläche sauber abkehren.

Bettungsmaterial liefern und gleichmäßig gemischt, mit
optimalem Wassergehalt einbauen.
Die Oberfläche der Bettung muss in der Querneigung und
Ebenheit den Anforderungen an Pflasterdecken der DIN
18318 entsprechen. Die vorstehend beschriebenen
Betonpflastersteine sind auf das 3-5 cm (verdichteter Zustand) starke Pflastersplitt 2-5 mm zu legen.
Bettungsmaterial: Pflastersplitt 2/5 mm aus gebrochenen
Gesteinskörnungen für Pflaster und Plattenbeläge in
ungebundener Ausführung gemäß den TL Pflaster-StB 06/15
und ZTV Pflaster-StB 20 nach RSto zu verwenden.

Füllung der Fugen mit einem Baustoffgemisch 0-5 mm aus
gebrochenen Gesteinskörnungen für Pflaster und
Plattenbelägen in ungebundener Ausführung ausführen.
Der abgekehrte Pflasterbelag ist mit einem geeignetem
Flächenrüttler (gemäß Herstellerangabe) bis zur
Standfestigkeit abzurütteln.

Der Belag darf nur im trockenen Zustand unter
Verwendung einer Platten-Gleit-Vorrichtung abgerüttelt werden.
Nach dem Abrütteln sind die Fugen erneut mit einem
Fugenmaterial aus gebrochenem Gesteinskörnung 0-2 mm
zu schließen.
Hierzu wird das Fugenmaterial unter Wasserzugabe
eingeschlämmt.
Alle verwendeten Mineralstoffe müssen nach RG Min-StB
güteüberwacht sein und der TL Gestein-StB 04/23 entsprechen.

Die Produkte müssen vom Güteschutz fremdüberwacht sein.
Ausführung in Abschnitten.
Ausführung Pflasterdecke nach ZTV Pflaster-StB 20.

Innerhalb der ersten 12 Monate ab erfolgter
VOB-Abnahme, hat der AN auf Abruf durch den AG,
die Pflasterfläche 2 x nachzusanden, einschließlich
der Sandlieferung. Jede Nachsandung, einschließlich dem
Einkehren und der Beseitigung des überschüssigen Sandes
muss an einem Arbeitstag erfolgen.
Die hierzu anfallenden Kosten sind in den EP der
Position einzurechnen.

Fabrikat: Meudt PRESTIGE-Pflaster.
Menge: 43,000 m2

**7.1.25 Zulage für Schneiden**
Zulage zur Pflasterposition für das Schneiden
(Nasssägen) der Steine in Längs- und Querrichtung.
Das Brechen der Steine wird nicht vergütet.
Steinstärke: bis 8 cm.
Exakte Schnitte sind herzustellen!
Verbleibendes Aufbruchgut, Reststeine und
Schneidschlamm ist vom AN zu übernehmen
und auf eine ausgewiesene Deponie abzufahren,
einschließlich Deponiegebühren.
Ausführung in Abschnitten.
Menge: 27,000 m

**7.1.26 Zulage für Schneiden der Längs- und Kopfseite Steine schräg**
Zulage zur Pflasterposition für das Schneiden
(Nasssägen) der Steine in Längs- und Querrichtung.
Steinstärke: bis 8 cm.
Exakte Schnitte sind herzustellen!
Im Bereich des Überganges der schrägverlaufenden Zugangsrampe Pflaster an die senkrechten Treppenstufen bzw. an das Anschlusspflaster Vorplatz Trauerhallte muss das Anschlusspflaster in den Kopfseiten Pflaster (Längs- und Querrichtung) schräg geschnitten werden um keinen Spalt im Pflasterbelag zu erhalten.
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
Verbleibendes Aufbruchgut, Reststeine und
Schneidschlamm ist vom AN zu übernehmen
und auf eine ausgewiesene Deponie abzufahren,
einschließlich Deponiegebühren.
Ausführung in Abschnitten.
Menge: 2,500 m

**7.1.27 Vegetationsflächen vorbereiten**
Vegetationsflächen für die Aufbringung von Oberboden vorbereiten.
Vegetationsflächen lockener und grubbern, Tiefe ca. 25 cm.
Steine und Fremdkörper, Unkraut und schwer verrotbare Pflanzenteile ablesen.
Ausführung in Abschnitten.
Menge: 65,000 m2

**7.1.28 Oberboden liefern und einbauen**
Nach der Herstellung des Zugangsbereiches Friedhof mit dem Vorplatz der Trauerhalle sind die anschließenden Grünflächen  Oberboden liefern und in Abschnitten einzubauen.
Einbau in Abschnitten im Bereich der herzustellenden Rasenflächen in einer Stärke von ca. 15 cm.

Oberboden Gruppe 1-2.
(Humusanteil 2-4%) nach DIN 18915 mit entsprechendem Prüfzertifikat liefern, zum Nachweis in die zukünftigen Rasenflächen profilgerecht in einer Stärke von 15 cm einbau und in die oberste Schicht des anstehenden Bodens einfräsen.
Die geforderte Planumsgenauigkeit beträgt ± 2 cm unter der 4-m Latte.
Oberboden leicht verdichten (walzen).

Unkräuter, Steine, Wurzelwerk, grobe Bodenklumpen entfernen, übernehmen und fachgerecht entsorgen.
Boden für die Rasenansaat planieren und die obere Schicht für den Rasensamen feinrkümmelig harken.
Einbau in ebenen und geneigten Flächen.
Menge: 12,000 m3

**7.1.29 Oberboden liefern und einbauen**
Leistung wie zuletzt in vollem Wortlaut beschrieben,
jedoch Andeckung in Pflanzbeet in einer Stärke von 50 cm.
Menge: 1,000 m3

**7.1.30 Ilex 'Dark Green' Kugel 40 cm liefern, pflanzen**
Ilex crenata 'Dark Green'
Buchsblättrige Japanische Hülse,
als Kugel
liefern und pflanzen, einschließlich Pflanzloch.
Größe: 40 cm
Topfgröße: 10-Liter Container
Pflanzloch herstellen
Pflanzlochgröße 60 x 60 x 60 cm
Boden mit Beimischung Sand auflockern.
Illex Kugel pflanzen.
Ilex crenata, winterhart, extrem schnittverträglich

Aushub mit Kompost vermischen und einbringen, andrücken.
Pflanze einschlämmen.
Überschüssiger Boden seitlich einplanieren.
Ilex Kugel und Kompost liefern.
Menge: 1,000 Stck

**7.1.31 Ilex 'Dark Green' Kugel 30 cm liefern, pflanzen**
Leistung wie zuletzt in vollem Wortlaut beschrieben,
jedoch Kugelgröße: 30 cm
Menge: 1,000 Stck

**7.1.32 Ilex 'Dark Green' Kugel 20 cm liefern, pflanzen**
Leistung wie zuletzt in vollem Wortlaut beschrieben,
jedoch Kugelgröße: 20 cm
Menge: 1,000 Stck

**7.1.33 Rasenansaat mit Feinplanie**
Rasenansaat mit Feinplanie

Bodenvorbereitung mit Fräse oder Kreiselegge
Flächen gleichmäßig andrücken und unter
Berücksichtigung der Bodensetzung fein planieren
Wurzeln, Steine und sonstige erdfremde Bestandteile
sind abzulesen und abzufahren.
Fachgerechte Ansaat von Saatgutmischung
stapazierfähiger Gebrauchsrasen für Trockenlagen RSM 2.2.2
Aussaat in zwei gekreuzten Arbeitsgängen mit je der
Hälfte der Saatgutmenge Saatgut mit einarbeiten
Start-Rasendünger zur schnellen Neuanlage
liefern und mit ausbringen.
Flächen nach der Ansaat anwalzen.

Rasenmischung für:
Standort: Warme und trockene Standorte
Belastbarkeit: Hoch
Aussaatmenge: 25 g/m²
RSM 2.2.2

Starter-Langzeitdünger: Aussaatmenge:  25 g/m²

Strapazierfähiger Gebrauchsrasen für extreme
Trockenlagen, zertifizierte Mischung.

Dünger und Rasenansaat müssen mit einem Streuwagen
ausgebracht werden.

Es darf keine Rasenansaat auf die gepflasterten Flächen gelangen

Unrat und Mähgut ist vom AN zu übernehmen und auf eine
Deponie bzw. Kompostieranlage abzufahren.

Die Rasenansaat ist so lange zu unterhalten,
bis eine geschlossene Rasendecke entstanden ist, ggf.
sind Nachbehandlungen vorzunehmen.
Ab der Ansaat bis zur geschlossenen Rasendecke, müssen
die Flächen mittels Rasensprenger, abgestimmt auf die
Witterung und den Böden, bewässert werden.
Schlauchlänge bis 75 m herstellen. Anschluss Friedhof möglich.
Wasser wird durch die Ortsgemeinde gestellt.

Die Wasserlieferung und Anschluss ist mit der Gemeinde
abzustimmen. Schlauch und mehrere Rasensprenger sind durch den AN zu stellen, zu unterhalten und mit Fertigstellung zurück zu bauen und abzufahren.

Der Bauleitung sind vor dem Ausbringen die
Anlieferungsschein der vorgenannten Saatgutmischung
und dem Dünger vorzulegen.
Lieferung aller Materialien und Produkte.
Herstellung in fertiger Arbeit.
Ausführung in Abschnitten.

Angebotene Rasenansaat:

'.........'
Menge: 65,000 m2

### Titel 8 Wasserleitung Friedhof

#### Untertitel 8.1 Wasserleitung Friedhof

*Hinweis: Vorh. Wasserleitung*
Vorh. Trinkwasserleitung innerhalb des Friedhofes

Innerhalb des Friedhofes befinden sich 2 Wasserzapfstellen mit Wasserbecken. Des weiteren verläuft die Wasserleitung bis in den Technikraum der Trauerhalle.
Die Wasserleitung wird im Zuge der Neugestaltung Friedhof Abentheuer erneuert.
Hierzu werden mehrere Baugruben hergestellt und die vorh. Trinkwasserleitung freigelegt.
Die Leitungen werden aufgeschnitten, neue PE-HD Druckrohrleitungen werden in Abschnitten eingezogen.
Die Rohrleitung wird bis in den Technikerraum erneuert.
Die Leitungen zu den Becken werden erneuert.

**8.1.1 Vorh. verzinkte Standrohre an den Wasserbecken einschließlich Zapfhahn und Befestigung demontieren**
*** Pauschalposition
Innerhalb des Friedhofes befinden sich 2 Stück Wasserbecken mit verzinkten Rohrleitungen als Standrohre mit jeweiligen Zapfhahn, Fittings und Befestigungsschellen.
An einem Standrohr befindet sich eine zweite  verzinkte senkrechte Rohrleitung zur Befestigung der intakten Wasserleitung.

Die beiden vorgenannten Standrohre mit allen Bauteilen und zusätzlicher Rohrleitung sind im Erdreich in einer Tiefe von  ca. -0,20 m abzutrennen.
Ausführung einschließlich Erdarbeiten.
Alle Bauteile sind vom AN zu übernehmen und fachgerecht zu entsorgen, einschließlich allen Gebühren und Kosten.
Menge: 1,000 psch

**8.1.2 Frostsicheres Standventile liefern und außen an den beiden Becken montieren**
Erdarbeiten außen an den Becken für die Montage Standventil durchführen.
Erdarbeiten von den vorh. Suchgräben/ Baugruben bis direkt an eine Seite der Becken.
Erdarbeiten teilweise von Hand entlang der Becken bis in einer Tiefe von ca. 1,25 m durchführen.
Gartenstndrohre versetzen und die Baugrube nach dem Rohranschluss wieder lagenweise verfüllen und verdichten.
Sand liefern.
Drainagekies 0,30 x 0,30 x 0,30 m im Entleerungsbehälter Standrohr im Graben einbauen.

Frostsicheres Standventil für die Wasserentnahme im Aussenbereich

Produkt:  Frostsicheres Standventil
Auslauflänge: 300 mm
Stammrohrlänge: 1400 mm
Stammrohrdurchmesser: 27 mm
Griff:  Langer Griff abschließbar
Wasserentnahme: Auch während der Frostperiode
  möglich
Ausführung:  mit Rückflussverhinderer
  Die verbauten metallischen
  Werkstoffe entsprechen der neuesten
  Positivliste des Umwelt Bundesamtes.
  Dichtungen nach DVGW W 270
  zugelassen sind.
  Armatur entspricht den Trinkwasseranforderungen.
Anschluss Stammrohr: 3/4"

Gartenstandrohr einschließlich dem fachgerechten Anschluss mit der PE-HD-Rohrleitung DA 25 mit einem Übergang im Erdreich herstellen. PE-HD-Rohrleitung anschließen.

Gartenstandrohr mit Anschlüssen liefern und in fertiger Arbeit montieren, einschließlich allen Erdarbeiten.

Angebotenes Fabrikat:
'.........'
Menge: 2,000 Stck

**8.1.3 Herstellung Suchgräben/ Kopfloch**
Boden für Suchgraben, Kopfloch für die Freilegung der vorh. Wasserleitung ausheben.

Abmaße SuchgräbenKopfloch: ca. 2,00 x 1,00 x 1,25 m.

Es ist von 5 Stück Suchgräben/ Kopflöchern auszugehen.
Ausführung Suchgräben, Kopflöcher in kombinierter Maschinen-, Handschachtung.
Im Zuge der Erdarbeiten ist die vorh. PE- bzw. verzinkte Rohrleitung freizulegen. Freilegung auf der gesamten Länge innerhalb der Baugrube.

Bodenklasse zur Orientierung nach DIN 18300:2012-09
Boden der Bodenklassen 1, 3-4 und entsprechende Oberflächen.

Boden als Bodenmaterial BM-0*.

Boden aus den Kopflöchern laden und auf ein Zwischenlagerplatz des AN abfahren, auf Haufwerk abkippen.
Einfache Entfernung ca. 100 m.
Boden auf Haufwerk zur weiteren Beprobung.
Die Bodenmassen als Haufwerk sind mit geeigneten Planen
abzudecken, um sie vor Nässe zu schützen.
Planen liefern.
Dieses ist arbeitstäglich durchzuführen.
Nach der Fertigstellung der Gesamtmaßnahme sind die Planen
abzufahren und ordnungsgemäß zu entsorgen, einschließlich
aller Kosten und Gebühren.
Alle hierdurch entstehenden Aufwendungen und Kosten sind in
den EP  der Position einzurechnen.
Abrechnung nach Aufmaß.
Ausführung in Abschnitten.
Menge: 12,500 m3

**8.1.4 Sand für Leitungszone Wasserleitung**
Nach der Neuverlegung der Trinkwasserleitung ist die neue und bestehende Rohrleitung mittels Sand zu umhüllen und abzudecken.

Steinfreier Sand (Natursand), frei von aggressiven Stoffen,
zum Verfüllen der Leitungszone nach DIN EN 805 liefern, einbauen gemäß Anforderung lagenweise verdichten.

Einbau bis 30 cm über Rohrscheitel im vollem Grabenquerschnitt.

Sand für den Einbau in der Leitungszone Wasserleitung.
Ausführung in Abschnitten.
Menge: 5,000 m3

**8.1.5 Vorsieb 0/ 32 für Suchgraben, Kopfloch**
Vorsieb 0/ 32, aus Hartsteinbrüchen, gemäß
TL SoB-StB 04/07 liefern und zur Verfüllung der
Kopflöcher, gemäß ZTV E -StB 17 und ZTV A - StB 12 bis auf Planumshöhe lagenweise einbauen und verdichten.
Mindestanforderung Verdichtung: Dpr=100 %
Abrechnung nach Einbauprofilen und gemeinsamen Aufmaß.
Ausführung in Abschnitten.
Menge: 8,000 t

**8.1.6 Frostschutzschicht herstellen**
Frostschutzmaterial liefern, einbauen und verdichten.
Einbau in den Kopflöchern.

Toleranz für Sollhöhe +/- 2 cm.
Frostschutzschicht profilgerecht einbauen.
Verformungsmodul Ev2 auf der Oberfläche
min. 100 MN/m².
Einbau und verdichten.
Material = Naturschotter.
Körnung 0/56, Einbaudicke ca. 40 cm.
Einbau ggf. in zwei Lagen.
Umrechnungsfaktor : m³/t = 1 : 2.
Ausführung in Abschnitten und kleinen Einbaumengen.
Menge: 8,000 t

**8.1.7 Vorh. PE-Wasserleitung zum Einzug der neuen Leitung vorbereiten**
Die in den Baugruben freigelegte PE-Rohrleitungen sind für den Einzug der neuen PE-Rohrleitung freizulegen.
PE-Rohrleitung DA 40 auf einer Länge von ca. 1,0 m durchtrennen, vom AN übernehmen und fachgerecht entsorgen einschließlich allen Kosten und Gebühren.
Wasserhaltung durchführen und Wasser schadlos mittels Tauchpumpe ableiten.
Die Entleerung der Leitung ist mit einzurechnen.
Nach dem Einzug der neuen Waserleitung ist der beidseitige Ringraum mit Brunnenschaum zu verfüllen.
Die Rohrleitungen und die Einbindungsstellen sich aufzumessen und die Maße, Vermessung dem Ingenieurbüro zu übergeben.
Menge: 5,000 Stck

**8.1.8 Druckrohr aus PE - HD DA 25**
Trinkwasserrohr gemäß DIN 8074/ 8075,
DIN EN 12201 aus PE 100,
Rohrfarbe blau,
Prüfung nach DVGW GW 335 Teil A2.
Dimension:  25 x 2,3 mm
SDR:  11

Das Ablängen der Rohre sowie die Entsorgung der Abfallstücke auf eine ausgewiesene Deponie ist mit dem
Einheitspreis dieser Position abgegolten.
Druckrohrleitungen aus den einzelnen Baugruben in die vorh. PE-Rohrleitungen einschieben.
Im Bereich der Einführung in das Technikgebäude Trauerhalle in offener Bauweise in der Baugrube verlegt.
Sämtliche Formstücke werden übermessen.
Druckrohre DA 25 (25 x 2,3 mm).

Verlegung und Ausführung in Abschnitten.
Menge: 67,000 m

**8.1.9 Geopress-Kupplung 25**
Rotguss-Pressverbindungssystem für die kommunale
Wasserversorgung.
Geprüft nach DIN 8076, Teil 1, für den Einsatz in
Wasserversorgungsleitungen nach W 400 und W 404.
Geeignet für erdverlegte Trinkwasserversorgungsanlagen.
Pressverbinder mit SC-Contur, die beim Befüllen der
Anlage versehentlich unverpresste Verbindungen
deutlich erkennbar machen.
Formstück liefern, einbauen und mit passendem
Akku-Presswerkzeug verpressen.
Ausführung im Erdreich im Rohrgraben bzw. im Haus im
Anschlussbereich Wasserleitung.
Rohrleitung für Verbindung mit Pressverbindung
vorbereiten.
Lieferung und Unterhaltung aller notwendigen Werkzeuge
und Geräte.
Geopress-Kupplung 25 liefern, montieren
und verpressen.
Rotguss - Pressverbindungssystem "Geopress" der
Fa. Viega.
Menge: 2,000 Stck

**8.1.10 Geopress T-Stück 25**
Rotguss-Pressverbindungssystem für die kommunale
Wasserversorgung.
Geprüft nach DIN 8076, Teil 1, für den Einsatz in
Wasserversorgungsleitungen nach W 400 und W 404.
Geeignet für erdverlegte Trinkwasserversorgungsanlagen.
Pressverbinder mit SC-Contur, die beim Befüllen der
Anlage versehentlich unverpresste Verbindungen
deutlich erkennbar machen.
Formstück liefern, einbauen und mit passendem
Akku-Presswerkzeug verpressen.
Ausführung im Erdreich im Rohrgraben bzw. im Haus im
Anschlussbereich Wasserleitung.
Rohrleitung für Verbindung mit Pressverbindung
vorbereiten.
Lieferung und Unterhaltung aller notwendigen Werkzeuge
und Geräte.
Geopress-T-Stück 25 liefern, montieren
und verpressen.
d1: 25
d2: 25
d3: 25
Rotguss - Pressverbindungssystem "Geopress" der
Fa. Viega.
Menge: 2,000 Stck

**8.1.11 Geopress-Winkelkupplung 90° 25**
Rotguss-Pressverbindungssystem für die kommunale
Wasserversorgung.
Geprüft nach DIN 8076, Teil 1, für den Einsatz in
Wasserversorgungsleitungen nach W 400 und W 404.
Geeignet für erdverlegte Trinkwasserversorgungsanlagen.
Pressverbinder mit SC-Contur, die beim Befüllen der
Anlage versehentlich unverpresste Verbindungen
deutlich erkennbar machen.
Formstück liefern, einbauen und mit passendem
Akku-Presswerkzeug verpressen.
Ausführung im Erdreich im Rohrgraben bzw. im Haus im
Anschlussbereich Wasserleitung.
Rohrleitung für Verbindung mit Pressverbindung
vorbereiten.
Lieferung und Unterhaltung aller notwendigen Werkzeuge
und Geräte.
Geopress-Winkelkupplung 90°; 25 liefern, montieren
und verpressen.
Rotguss - Pressverbindungssystem "Geopress" der
Fa. Viega.
Menge: 7,000 Stck

**8.1.12 Geopress-Übergangskupplung 25 x 1"**
Rotguss-Pressverbindungssystem für die kommunale
Wasserversorgung.
Geprüft nach DIN 8076, Teil 1, für den Einsatz in
Wasserversorgungsleitungen nach W 400 und W 404.
Geeignet für erdverlegte Trinkwasserversorgungsanlagen.
Pressverbinder mit SC-Contur, die beim Befüllen der
Anlage versehentlich unverpresste Verbindungen
deutlich erkennbar machen.
Formstück liefern, einbauen und mit passendem
Akku-Presswerkzeug verpressen.
Ausführung im Erdreich im Rohrgraben bzw. im Haus im
Anschlussbereich Wasserleitung.
Rohrleitung für Verbindung mit Pressverbindung
vorbereiten.
Lieferung und Unterhaltung aller notwendigen Werkzeuge
und Geräte.
Geopress-Übergangskupplung 25 x 1" mit Außengewinde
einschließlich Dichtungsmaterial liefern, montieren
und verpressen.
Rotguss - Pressverbindungssystem "Geopress" der
Fa. Viega.
Menge: 1,000 Stck

**8.1.13 Rohrmarkierung für Wasserleitung**
Wasserleitung markieren.
Verlegung in den Baugruben
Trassenwarnband aus PVC mit Metallkern und
Verbindung der Metallenden mit Quetschverbindern.
Breite Trassenwarnband mind. 5 cm.
Aufschrift: "Achtung Wasserleitung "
Farbe Trassenwarnband: blau
Trassenwarnband ca. 50 cm über Rohrscheitel
verlegen. Einzurechnen ist der Mehraufwand
für die Herstellung eines Zwischenplanums
zur Verlegung des Trassenwarnbandes.
Lieferung aller notwendigen Materialien.
Herstellung in fertiger Arbeit.
Menge: 10,000 m

**8.1.14 Kernbohrung für Hausanschlussleitung**
Kernbohrung zur Einführung des
Wasserleitungshausanschlusses in das jeweilige
Gebäude durch Mauerwerk, Bruchsteinmauerwerk
oder Beton bis zu 70 cm Stärke, zur Verlegung der Hausanschlussleitung in den Technikraum Trauerhalle
herstellen und nach Einbau der Mauerdurchführung
wasserdicht verschließen, verputzen und isolieren.
Durchmesser Kernbohrung passend zur Mauerdurchführung
mit Ø ca. 100 mm.

Bohrung unter 45° im Technikraum von der Ecke Boden/ Wand.
Ausführung der äußeren Abdichtung Mauerwerk, Bodenplatte, gegen Bodenfeuchtigkeit gemäß DIN und nach
VOB Teil C: DIN 18336.
Aufbruchgut ist vom AN zu übernehmen und auf eine
ausgewiesene Deponie abzufahren.
Mantelfläche der Kernbohrung ist vollständig zu
reinigen.

Alle ggf. entstehenden Mehraufwendungen zur Durchführung
der Kernbohrung durch Bruchsteinmauerwerk
sind in den EP der Position mit einzurechnen.
Lieferung aller Materialien und Ausführung in fertiger
Arbeit.
Menge: 1,000 Stck

**8.1.15 Mauerdurchführung**
Mauerdurchführung mit Mauerstärke bis 70 cm.

2 Stück Kunststoffzentrierscheiben mit
Zentrierexzentern zur bequemen mittigen Justierung
des Mantelrohres in einer Kernbohrung,
2 Stück Wanddichtungen,
2 Stück Verspannmuttern zur Fixierung,
2 spezielle wiederverwendbare Einfülltrichter für
gießbare Füllstoffe.

1 Mantelrohr aus schlagzähem Kunststoff 530 mm lang mit
Dichtungen und Schraubringen zur sicheren Durchführung
von Mediumleitungen mit einem äußeren Durchmesser von
20 - 40 mm, spezielle Außenkontur den Einsatz von
Einbauhilfen ermöglichen.
Mantelrohr für PE-HD  Rohrleitung DA 25 geeignet.

Mantelrohr mit dem Starterset Mörtel gemäß den
Herstellerangaben fachgerecht in der Kernbohrung
montieren.
Vergussmörtel in ausreichender Menge gemäß den
Richtlinien des Herstellers und den örtlichen
Gegebenheiten (vorh. Mauerwerk usw.) anmischen.
Vergussmörtel von der Gebäudeinnenseite über den
Einfülltrichter in den Ringraum eingießen, bis kein
Material mehr aus dem Fülltrichter abfließt.

Aufgrund von klüftigen Mauerwerken
(Bruchsteinmauerwerk) ist mit mindestens der doppelten theoretischen Mörtelmenge zum Verguss auszugehen.
Vergussmörtel SIRIUS 310 H der frühhochfeste, absolut
schrumpffreie, extrem fließfähige Schnellmontagemörtel,
oder gleichwertig.

Zwei Stück spezielle wiederverwendbare Einfülltrichter
für gießbare Füllstoffe liefern und vorhalten.

2 Stück Einfülltrichter nach dem vollständigem Verguss
im Zuge des Aushärtungsprozesses abbauen und
vollständig reinigen, einschließlich Reinigungsmaterial
und Entsorgung der Reststoffe. Einfüllöffnung mit den
Kunststoffkappen verschließen.

Die Einführung der PE-Hausanschlussleitung darf erst
nach der vollständigen Abbindung des Vergussmörtels
erfolgen.

Einfülltrichter zur weiteren Verwendung diebstahlsicher
lagern.
Menge: 1,000 Stck

**8.1.16 KFR-Ventil im Technikraum liefern und montieren**
KFR-Ventil nach Bauform DIN EN 1213
DA 25,
KFR-Ventil mit Entleerung und Prüfschraube,
Ein-/ Ausgang: Rp 1" Innengewinde DIN EN 10226
(DIN 2999),

KFR Ventil liefern und montieren.
Menge: 1,000 Stck

**8.1.17 Rohrschelle für PE-HD Rohr DA 25**
Rohrschelle zur Befestigung der PE-HD - Rohrleitung
DA 25 liefern und montieren.
Rohrschelle mit Holzschraube und Gummieinlage zur
Befestigung der Rohrleitung.
Befestigung der Rohrschelle an der Wand durch Holzschraube, einschließlich der Herstellung des Bohrloches
und der Lieferung des Dübels.
Menge: 2,000 Stck

**8.1.18 Erneuerung der Wasserleitung**
*** Pauschalposition
Die Position beinhaltet:

- 2 x Montage und Anschluss der Standrohre an den Becken
- Anschluss im Technikraum an die vorh. Wasserleitung
- Demontage der alten Wasserleitung soweit notwendig
- Entsorgung aller ausgebauten Bauteile
- Anschluss an die Bestandswasserleitung und allen Installationen innerhalb des Friedhofes
- Entleerung und Befüllungen aller Leitungen
- Fotodokumentation der neuen Wasserleitung und der exakten Einmessung der neuen verlegten Wasserleitung
Menge: 1,000 psch

### Titel 9 Stundenlohnarbeiten

#### Untertitel 9.1 Stundenlohnarbeiten

**9.1.1 Verrechnungssatz für Schachtmeister**
Poliere oder dgl. auf Anordnung des AG ausführen.
Der Verrechnungssatz für die jeweilige Arbeitskraft
umfasst sämtliche Aufwendungen, insbesondere den
tatsächlichen Lohn einschließlich vermögenswirksamer
Leistungen mit den Zuschlägen für Gemeinkosten
(Sozialkassenbeiträge, Winterbauumlage und dgl.),
sowie Lohn- bzw. Gehaltsnebenkosten und Zuschläge für
Überstunden, Zuschläge für Nacht-, Sonntags- und
Feiertagsarbeit.
Menge: 5,000 H

**9.1.2 Wie vor, jedoch Spezialbaufacharbeiter**
Leistung wie zuletzt in vollem Wortlaut beschrieben,
jedoch Spezialbaufacharbeiter.
Menge: 5,000 H

**9.1.3 Wie vor, jedoch Bauwerker**
Leistung wie zuletzt in vollem Wortlaut beschrieben,
jedoch Bauwerker.
Menge: 5,000 H

**9.1.4 Verrechnungssatz für Bagger**
über 0,4 bis 1,0 m3
Der Verrechnungssatz umfasst sämtliche Aufwendungen
für den Einsatz, insbesondere Gerätevorhalte- und
Betriebsstoffkosten sowie sämtliche Zuschläge
einschließlich der Kosten für das Bedienungspersonal.
Der Verrechnungssatz gilt für das zum Zeitpunkt des
Abrufes einsatzbereit auf der Baustelle befindliche
Baugerät.
Vergütet werden die tatsächlich geleisteten
Arbeitsstunden.
Menge: 5,000 H

**9.1.5 Wie vor, jedoch Flächenrüttler**
Leistung wie zuletzt in vollem Wortlaut beschrieben,
jedoch Flächenrüttler (Rüttelverdichter) über 1,3 t.
Menge: 5,000 H

**9.1.6 Wie vor, jedoch Frontlader 45 - 75 KW**
Leistung wie zuletzt in vollem Wortlaut beschrieben,
jedoch Frontlader 45 - 75 KW.
Menge: 5,000 H

**9.1.7 Wie vor, jedoch Kompressor**
Leistung wie zuletzt in vollem Wortlaut beschrieben,
jedoch Kompressor.
Menge: 5,000 H

**9.1.8 Wie vor, jedoch Abbruchhammer bis 30 kg**
Leistung wie zuletzt in vollem Wortlaut beschrieben,
jedoch Abbruchhammer bis 30 kg.
Menge: 5,000 H

**9.1.9 Verrechnungssatz für LKW 8 t**
Stundenlohnarbeiten durch Lastkraftwagen auf Anordnung
des AG ausführen.
Der Verrechnungssatz für den jeweiligen LKW umfasst
sämtliche Aufwendungen für den Einsatz des LKW,
insbesondere Gerätevorhalte- und Betriebsstoffkosten
sowie sämtliche Zuschläge einschließlich der Kosten
für den Fahrer.
Der Verrechnungssatz gilt für das zum Zeitpunkt des
Abrufes
einsatzbereit auf der Baustelle befindliche Fahrzeug.
Vergütet werden die tatsächlich geleisteten
Arbeitsstunden nach der tatsächlichen Nutzlast des
jeweiligen LKW (ohne Erhöhung der Nutzlaststufe für
Sonderfahrzeuge).
LKW-Kipper, ca. 8 t Nutzlast.
Menge: 5,000 H

**9.1.10 Wie vor, jedoch für LKW-Kipper 12 t**
Leistung wie zuletzt in vollem Wortlaut beschrieben,
jedoch 'LKW-Kipper' - 12 t Nutzlast'.
Menge: 5,000 H

**9.1.11 Wie vor, jedoch für LKW-Kipper > 12 t**
Leistung wie zuletzt in vollem Wortlaut beschrieben,
jedoch 'LKW-Kipper' - über 12 t Nutzlast'.
Menge: 5,000 H
